# Presupuesto

- Propiedad del archivo: CYPE INGENIEROS, S.A.
- Formato: FIEBDC-3/2004
- Programa: ARQUIMEDES
- Fecha de los precios: 15/12/2023
- Divisa: EUR
- Gastos generales: 13 %
- Beneficio industrial: 6 %
- IVA: 21 %
- Código: AMPLIACION_ITENE__INSTALA (11/01/2022)

## 21 CLIMATIZACIÓN Y VENTILACION (11/01/2022)

### 21.01 CLIMATIZACIÓN

**21.01.01** ud Maquina exterior clima PURY-P500YNW-A2
1 ud
Suministro e instalación de unidad exterior de aire acondicionado gama CITY MULTI de MITSUBISHI ELECTRIC, para sistema aire-aire multi-split R2 estándar con recuperacion, con caudal variable de refrigerante, bomba de calor, para gas R-410A, alimentación trifásica(400V/50Hz), gama City Multi, serie R2 (PURY) Estándar, modelo PURY-P500YNW-A2 "MITSUBISHI ELECTRIC", formada por un módulo PURY-P500YNW-A2, potencia frigorífica nominal 56 kW (temperatura de bulbo húmedo del aire interior 19°C, temperatura de bulbo seco del aire exterior 35°C), EER = 2,52, SEER = 6,24, consumo eléctrico nominal en refrigeración 22,22 kW, rango de funcionamiento de temperatura de bulbo seco del aire exterior en refrigeración desde -5 hasta 46°C, potencia calorífica nominal 63 kW (temperatura de bulbo seco del aire interior 20°C, temperatura de bulbo húmedo del aire exterior 6°C), COP 2,98 SCOP = 3,51, consumo eléctrico nominal en calefacción 16,76 kW, rango de funcionamiento de temperatura de bulbo seco del aire exterior en calefacción desde -20 hasta 15,5°C, conectabilidad de hasta 50 unidades interiores con un porcentaje de capacidad mínimo del 50% y máximo del 130%, compresores scroll herméticamente sellados con control Inverter, 1750x1858x740 mm, peso 335 kg, presión sonora 64,5 dBA. Incluso elementos antivibratorios y soportes de apoyo. Totalmente montada, conexionada y puesta en marcha por la empresa instaladora para la comprobación de su correcto funcionamiento. Se incluyen las pruebas de servicio reglamentarias y exigidas por el fabricante.

| Medición | Uds. | Parcial |
|---|---|---|
| Unid. exterior | 1 | 1.00 |
| Total |  | 1 |

**21.01.02** ud Maquina exterior clima PURY-P550YNW-A2
1 ud
Suministro e instalación de unidad exterior de aire acondicionado gama CITY MULTI de MITSUBISHI ELECTRIC, para sistema aire-aire multi-split R2 estándar con recuperacion, con caudal variable de refrigerante, bomba de calor, para gas R-410A, alimentación trifásica(400V/50Hz), gama City Multi, serie R2 (PURY) Estándar, modelo PURY-P550YNW-A2 "MITSUBISHI ELECTRIC", formada por un módulo PURY-P550YNW-A2, potencia frigorífica nominal 69 kW (temperatura de bulbo húmedo del aire interior 19°C, temperatura de bulbo seco del aire exterior 35°C), EER = 2,32, SEER = 6,25, consumo eléctrico nominal en refrigeración 25,86 kW, rango de funcionamiento de temperatura de bulbo seco del aire exterior en refrigeración desde -5 hasta 46°C, potencia calorífica nominal 69 kW (temperatura de bulbo seco del aire interior 20°C, temperatura de bulbo húmedo del aire exterior 6°C), COP 2,81 SCOP = 3,51, consumo eléctrico nominal en calefacción 20 kW, rango de funcionamiento de temperatura de bulbo seco del aire exterior en calefacción desde -20 hasta 15,5°C, conectabilidad de hasta 50 unidades interiores con un porcentaje de capacidad mínimo del 50% y máximo del 130%, compresores scroll herméticamente sellados con control Inverter, 1750x1858x740 mm, peso 335 kg, presión sonora 70 dBA. Incluso elementos antivibratorios y soportes de apoyo. Totalmente montada, conexionada y puesta en marcha por la empresa instaladora para la comprobación de su correcto funcionamiento. Se incluyen las pruebas de servicio reglamentarias y exigidas por el fabricante.

**21.01.03** ud Kit de unión CMY-R160-J1
7 ud
Suministro e instalación de kit de unión CMY-R160-J1, gama CITY MULTI de MITSUBISHI ELECTRIC, de 2 salidas. Completamente instalado, probado y en funcionamiento.

**21.01.04** ud Kit de unión CMY-R302S-G
2 ud
Suministro e instalación de reductor modelo CMY-R302S-G de MITSUBISHI ELECTRIC, de 1 salida, aplicable a Si U.Ext es P200-P900. Completamente instalado, probado y en funcionamiento.

**21.01.05** ud Controlador CMB-M1016V-JA1
1 ud
Suministro e instalación de controlador BC principal, serie R2/WR2, gama CITY MULTI (R32/R410A) de MITSUBISHI ELECTRIC, de 16 salidas. Completamente instalado, probado y en funcionamiento.

**21.01.06** ud Controlador CMB-M1012V-JA1
1 ud
Suministro e instalación de controlador BC principal, serie R2/WR2, gama CITY MULTI (R32/R410A) de MITSUBISHI ELECTRIC, de 12 salidas. Completamente instalado, probado y en funcionamiento.

**21.01.07** ml Línea frigorífica liq+gas 22,2/28,58 c/recubrimiento Alu
85 ml
Suministro e instalación de línea frigorífica doble realizada con tubería para gas mediante tubo de cobre sin soldadura, de 22,20 mm de diámetro y 1,25 mm de espesor con coquilla de espuma elastomérica, de 36 mm de diámetro interior y 25 mm de espesor y tubería para líquido mediante tubo de cobre sin soldadura, de 28,58 mm de diámetro y 1 mm de espesor con coquilla de espuma elastomérica, de 19 mm de diámetro interior y 10 mm de espesor. Incluso p/p de cortes, eliminación de rebabas, protección de los extremos con cinta aislante, realización de curvas, abocardado, vaciado del circuito, accesorios, sifones, soportes y fijaciones. Totalmente montada, conexionada y probada.
Se incluye en el precio el recubrimiento con chapa de aluminio confeccionada in situ, incluso codos, tes y piezas especiales.
B) Incluye: Replanteo del recorrido de la línea. Montaje y fijación de la línea. Montaje de accesorios. Vaciado para su carga.
C) Criterio de medición de proyecto: Longitud medida según documentación gráfica de Proyecto.
D) Criterio de medición de obra: Se medirá la longitud realmente ejecutada según especificaciones de Proyecto.

| Medición | Uds. | Largo | Parcial |
|---|---|---|---|
|  | 1 | 40.00 | 40.00 |
|  | 1 | 45.00 | 45.00 |
| Total |  |  | 85 |

**21.01.08** ud Unidad de Conductos Interior PEFY-M20VMA-A1
1 ud
Suministro e instalación de unidad interior de aire acondicionado con distribución por conducto rectangular, sistema aire-aire multi-split, con caudal variable de refrigerante, para gas R-410A, alimentación monofásica (230V/50Hz), gama City Multi, modelo PEFY-M20VMA-A1 "MITSUBISHI ELECTRIC", potencia frigorífica nominal 2,2 kW (temperatura de bulbo seco del aire interior 27°C, temperatura de bulbo húmedo del aire interior 19°C) potencia calorífica nominal 2,5 kW (temperatura de bulbo seco del aire interior 20°C), consumo eléctrico nominal en refrigeración 0,039 kW, consumo eléctrico nominal en calefacción 0,037 kW, de 250x700x732 mm, peso 21 kg, compatible con sistema de zonificación inteligente, compatible con sistema de zonificación 0-10 V, con ventilador de cuatro velocidades, presión sonora a velocidad baja 21 dBA, caudal de aire a velocidad alta 10 m³/min, presión estática disponible nominal 35-150 Pa, aspiración de aire trasera y bomba de drenaje incluida, con control remoto por cable, gama Melans, modelo PAC-SE41TS-E. Totalmente montada, conexionada y puesta en marcha por la empresa instaladora para la comprobación de su correcto funcionamiento.

**21.01.09** ud Unidad de Conductos Interior PEFY-M40VMA-A1
1 ud
Suministro e instalación de unidad interior de aire acondicionado con distribución por conducto rectangular, sistema aire-aire multi-split, con caudal variable de refrigerante, para gas R-410A, alimentación monofásica (230V/50Hz), gama City Multi, modelo PEFY-M40VMA-A1 "MITSUBISHI ELECTRIC", potencia frigorífica nominal 4,5 kW (temperatura de bulbo seco del aire interior 27°C, temperatura de bulbo húmedo del aire interior 19°C) potencia calorífica nominal 5 kW (temperatura de bulbo seco del aire interior 20°C), consumo eléctrico nominal en refrigeración 0,087 kW, consumo eléctrico nominal en calefacción 0,085 kW, de 250x900x732 mm, peso 25 kg, compatible con sistema de zonificación inteligente, compatible con sistema de zonificación 0-10 V, con ventilador de cuatro velocidades, presión sonora a velocidad baja 23,5 dBA, caudal de aire a velocidad alta 19 m³/min, presión estática disponible nominal 35-150 Pa, aspiración de aire trasera y bomba de drenaje incluida, con control remoto por cable, gama Melans, modelo PAC-SE41TS-E. Totalmente montada, conexionada y puesta en marcha por la empresa instaladora para la comprobación de su correcto funcionamiento.

**21.01.10** ud Unidad de Conductos Interior PEFY-M50VMA-A1
1 ud
Suministro e instalación de unidad interior de aire acondicionado con distribución por conducto rectangular, sistema aire-aire multi-split, con caudal variable de refrigerante, para gas R-410A, alimentación monofásica (230V/50Hz), gama City Multi, modelo PEFY-M50VMA-A1 "MITSUBISHI ELECTRIC", potencia frigorífica nominal 5,6 kW (temperatura de bulbo seco del aire interior 27°C, temperatura de bulbo húmedo del aire interior 19°C) potencia calorífica nominal 6,3 kW (temperatura de bulbo seco del aire interior 20°C), consumo eléctrico nominal en refrigeración 0,131 kW, consumo eléctrico nominal en calefacción 0,129 kW, de 250x1100x732 mm, peso 30 kg, compatible con sistema de zonificación inteligente, compatible con sistema de zonificación 0-10 V, con ventilador de cuatro velocidades, presión sonora a velocidad baja 22 dBA, caudal de aire a velocidad alta 25,6 m³/min, presión estática disponible nominal 35-150 Pa, aspiración de aire trasera y bomba de drenaje incluida, con control remoto por cable, gama Melans, modelo PAC-SE41TS-E. Totalmente montada, conexionada y puesta en marcha por la empresa instaladora para la comprobación de su correcto funcionamiento.

**21.01.11** ud Unidad de Conductos Interior PEFY-M71VMA-A1
2 ud
Suministro e instalación de unidad interior de aire acondicionado con distribución por conducto rectangular, sistema aire-aire multi-split, con caudal variable de refrigerante, para gas R-410A, alimentación monofásica (230V/50Hz), gama City Multi, modelo PEFY-M71VMA-A1 "MITSUBISHI ELECTRIC", potencia frigorífica nominal 8 kW (temperatura de bulbo seco del aire interior 27°C, temperatura de bulbo húmedo del aire interior 19°C) potencia calorífica nominal 9 kW (temperatura de bulbo seco del aire interior 20°C), consumo eléctrico nominal en refrigeración 0,165 kW, consumo eléctrico nominal en calefacción 0,216 kW, de 250x1400x732 mm, peso 37 kg, compatible con sistema de zonificación inteligente, compatible con sistema de zonificación 0-10 V, con ventilador de cuatro velocidades, presión sonora a velocidad baja 22 dBA, caudal de aire a velocidad alta 33,1 m³/min, presión estática disponible nominal 35-150 Pa, aspiración de aire trasera y bomba de drenaje incluida, con control remoto por cable, gama Melans, modelo PAC-SE41TS-E. Totalmente montada, conexionada y puesta en marcha por la empresa instaladora para la comprobación de su correcto funcionamiento

**21.01.12** ud Unidad de Conductos Interior PEFY-M80VMA-A1
4 ud
Suministro e instalación de unidad interior de aire acondicionado con distribución por conducto rectangular, sistema aire-aire multi-split, con caudal variable de refrigerante, para gas R-410A, alimentación monofásica (230V/50Hz), gama City Multi, modelo PEFY-M80VMA-A1 "MITSUBISHI ELECTRIC", potencia frigorífica nominal 9 kW (temperatura de bulbo seco del aire interior 27°C, temperatura de bulbo húmedo del aire interior 19°C) potencia calorífica nominal 10 kW (temperatura de bulbo seco del aire interior 20°C), consumo eléctrico nominal en refrigeración 0,165 kW, consumo eléctrico nominal en calefacción 0,216 kW, de 250x1400x732 mm, peso 37 kg, compatible con sistema de zonificación inteligente, compatible con sistema de zonificación 0-10 V, con ventilador de cuatro velocidades, presión sonora a velocidad baja 22 dBA, caudal de aire a velocidad alta 33,1 m³/min, presión estática disponible nominal 35-150 Pa, aspiración de aire trasera y bomba de drenaje incluida, con control remoto por cable, gama Melans, modelo PAC-SE41TS-E. Totalmente montada, conexionada y puesta en marcha por la empresa instaladora para la comprobación de su correcto funcionamie

**21.01.13** ud Unidad de Conductos Interior PEFY-M100VMA-A1
2 ud
Suministro e instalación de unidad interior de aire acondicionado con distribución por conducto rectangular, sistema aire-aire multi-split, con caudal variable de refrigerante, para gas R-410A, alimentación monofásica (230V/50Hz), gama City Multi, modelo PEFY-M100VMA-A1 "MITSUBISHI ELECTRIC", potencia frigorífica nominal 11,2 kW (temperatura de bulbo seco del aire interior 27°C, temperatura de bulbo húmedo del aire interior 19°C) potencia calorífica nominal 12,5 kW (temperatura de bulbo seco del aire interior 20°C), consumo eléctrico nominal en refrigeración 0,211 kW, consumo eléctrico nominal en calefacción 0,204 kW, de 250x1400x732 mm, peso 37 kg, compatible con sistema de zonificación inteligente, compatible con sistema de zonificación 0-10 V, con ventilador de cuatro velocidades, presión sonora a velocidad baja 29,5 dBA, caudal de aire a velocidad alta 37 m³/min, presión estática disponible nominal 35-150 Pa, aspiración de aire trasera y bomba de drenaje incluida, con control remoto por cable, gama Melans, modelo PAC-SE41TS-E. Totalmente montada, conexionada y puesta en marcha por la empresa instaladora para la comprobación de su correcto funcionamie

**21.01.14** ud Unidad de Conductos Interior PEFY-M125VMA-A1
1 ud
Suministro e instalación de unidad interior de aire acondicionado con distribución por conducto rectangular, sistema aire-aire multi-split, con caudal variable de refrigerante, para gas R-410A, alimentación monofásica (230V/50Hz), gama City Multi, modelo PEFY-M125VMA-A1 "MITSUBISHI ELECTRIC", potencia frigorífica nominal 14 kW (temperatura de bulbo seco del aire interior 27°C, temperatura de bulbo húmedo del aire interior 19°C) potencia calorífica nominal 16 kW (temperatura de bulbo seco del aire interior 20°C), consumo eléctrico nominal en refrigeración 0,218 kW, consumo eléctrico nominal en calefacción 0,216 kW, de 250x1400x732 mm, peso 38 kg, compatible con sistema de zonificación inteligente, compatible con sistema de zonificación 0-10 V, con ventilador de cuatro velocidades, presión sonora a velocidad baja 31,5 dBA, caudal de aire a velocidad alta 37 m³/min, presión estática disponible nominal 35-150 Pa, aspiración de aire trasera y bomba de drenaje incluida, con control remoto por cable, gama Melans, modelo PAC-SE41TS-E. Totalmente montada, conexionada y puesta en marcha por la empresa instaladora para la comprobación de su correcto funcionamiento.

**21.01.15** ud Unidad de cassette interior PLFY-P20VFM-E c/filtros
2 ud
Suministro e instalación de unidad interior de aire acondicionado tipo cassette de cuatro vías 600x600, con caudal variable de refrigerante, para gas R-410A, alimentación monofásica (230V/50Hz), gama City Multi, modelo PLFY-P20VFM-E de "MITSUBISHI ELECTRIC", potencia frigorífica nominal 2,2 kW (temperatura de bulbo seco del aire interior 27°C, temperatura de bulbo húmedo del aire interior 19°C) potencia calorífica nominal 2,5 kW (temperatura de bulbo seco del aire interior 20°C), consumo eléctrico nominal en refrigeración 0,02 kW, consumo eléctrico nominal en calefacción 0,02 kW, de 245x570x570 mm, peso 14+3 kg, compatible con sistema de zonificación 0-10 V, con ventilador de tres velocidades, presión sonora a velocidad baja 26 dBA, caudal de aire a velocidad alta 8 m³/min, con bomba de drenaje incluida, con control remoto por cable, gama Melans, modelo PAC-SE41TS-E. Totalmente montada, incluidas las ayudas de albañilería, medios de elevacion y materiales de cuelgue de máquinas, conexionada y puesta en marcha por la empresa instaladora para la comprobación de su correcto funcionamiento.
Note: Incluye filtros y caja de friltros.

**21.01.16** ud Unidad de cassette interior PLFY-P25VFM-E c/filtros
2 ud
Suministro e instalación de unidad interior de aire acondicionado tipo cassette de cuatro vías 600x600, con caudal variable de refrigerante, para gas R-410A, alimentación monofásica (230V/50Hz), gama City Multi, modelo PLFY-P25VFM-E de "MITSUBISHI ELECTRIC", potencia frigorífica nominal 2,8 kW (temperatura de bulbo seco del aire interior 27°C, temperatura de bulbo húmedo del aire interior 19°C) potencia calorífica nominal 3,2 kW (temperatura de bulbo seco del aire interior 20°C), consumo eléctrico nominal en refrigeración 0,02 kW, consumo eléctrico nominal en calefacción 0,02 kW, de 245x570x570 mm, peso 14+3 kg, compatible con sistema de zonificación 0-10 V, con ventilador de tres velocidades, presión sonora a velocidad baja 26 dBA, caudal de aire a velocidad alta 8,5 m³/min, con bomba de drenaje incluida, con control remoto por cable, gama Melans, modelo PAC-SE41TS-E. Totalmente montada, incluidas las ayudas de albañilería, medios de elevacion y materiales de cuelgue de máquinas, conexionada y puesta en marcha por la empresa instaladora para la comprobación de su correcto funcionamiento.
Note: Incluye filtros y caja de friltros.

**21.01.17** ud Unidad de cassette interior PLFY-P50VFM-E c/filtros
2 ud
Suministro e instalación de unidad interior de aire acondicionado tipo cassette de cuatro vías 600x600, con caudal variable de refrigerante, para gas R-410A, alimentación monofásica (230V/50Hz), gama City Multi, modelo PLFY-P50VFM-E de "MITSUBISHI ELECTRIC", potencia frigorífica nominal 5,6 kW (temperatura de bulbo seco del aire interior 27°C, temperatura de bulbo húmedo del aire interior 19°C) potencia calorífica nominal 6,3 kW (temperatura de bulbo seco del aire interior 20°C), consumo eléctrico nominal en refrigeración 0,04 kW, consumo eléctrico nominal en calefacción 0,04 kW, de 245x570x570 mm, peso 15+3 kg, compatible con sistema de zonificación 0-10 V, con ventilador de tres velocidades, presión sonora a velocidad baja 33 dBA, caudal de aire a velocidad alta 13 m³/min, con bomba de drenaje incluida, con control remoto por cable, gama Melans, modelo PAC-SE41TS-E. Totalmente montada, incluidas las ayudas de albañilería, medios de elevacion y materiales de cuelgue de máquinas, conexionada y puesta en marcha por la empresa instaladora para la comprobación de su correcto funcionamiento.
Note: Incluye filtros y caja de friltros.

**21.01.18** ud Carga gas refrigerante R-410A
60 ud
Siministro y carga de instalación con gas refrigerante R-410A, suministrado en botella con 50 kg de refrigerante. Totalmente suministrado, pruebas de carga y en funcinamiento.

**21.01.19** ud Split pared 1x1 inverter MSY-TP50VF-C40
1 ud
Conjunto SPLIT-PARED 1x1, INVERTER (B/C), MITSUBISHI ELECTRIC, de 5kW en refrigeración para ambientes tecnológicos con cargas térmicas de baja densidad y alto factor de calor sensible. Incluye interface de señale externas MAC-334IF y control remoto por cable PAR-40MAA. Modelo MSY-TP50VF-C40. Incluidas conexiones frigoríficas entre unidad interior y exterior. Totalmente instalado, probado y en funcionamiento.

| Medición | Uds. | Parcial |
|---|---|---|
| Sala técnica | 1 | 1.00 |
| Total |  | 1 |

**21.01.20** ml Línea frigorífica liq+gas 9,52/15,88 mm. (Mod 63-140)
226 ml
Suministro e instalación de línea frigorífica doble realizada con tubería para gas mediante tubo de cobre sin soldadura, de 9,52 mm de diámetro y 1,25 mm de espesor con coquilla de espuma elastomérica, de 36 mm de diámetro interior y 20 mm de espesor y tubería para líquido mediante tubo de cobre sin soldadura, de 15,88 mm de diámetro y 1 mm de espesor con coquilla de espuma elastomérica, de 19 mm de diámetro interior y 15 mm de espesor. Incluso p/p de cortes, eliminación de rebabas, protección de los extremos con cinta aislante, realización de curvas, abocardado, vaciado del circuito, accesorios, sifones, soportes y fijaciones. Totalmente montada, conexionada y probada.
B) Incluye: Replanteo del recorrido de la línea. Montaje y fijación de la línea. Montaje de accesorios. Vaciado para su carga.
C) Criterio de medición de proyecto: Longitud medida según documentación gráfica de Proyecto.
D) Criterio de medición de obra: Se medirá la longitud realmente ejecutada según especificaciones de Proyecto.

| Medición | Uds. | Largo | Parcial |
|---|---|---|---|
| Conductos 71 | 1 | 30.00 | 30.00 |
|  | 1 | 40.00 | 40.00 |
| Conductos 80 | 3 | 20.00 | 60.00 |
|  | 1 | 25.00 | 25.00 |
| Conductos 100 | 1 | 40.00 | 40.00 |
|  | 1 | 30.00 | 30.00 |
| Conductos 125 | 1 |  | 1.00 |
| Total |  |  | 226 |

**21.01.21** ml Línea frigorífica liq+gas 6,35/12,7 (Mod 20-50)
260 ml
Suministro e instalación de línea frigorífica doble realizada con tubería para gas mediante tubo de cobre sin soldadura, de 6,35 mm de diámetro y 1 mm de espesor con coquilla de espuma elastomérica, de 16 mm de diámetro interior y 15 mm de espesor y tubería para líquido mediante tubo de cobre sin soldadura, de 12,70 mm de diámetro y 0,8 mm de espesor con coquilla de espuma elastomérica, de 11 mm de diámetro interior y 10 mm de espesor. Incluso p/p de cortes, eliminación de rebabas, protección de los extremos con cinta aislante, realización de curvas, abocardado, vaciado del circuito, accesorios, sifones, soportes y fijaciones. Totalmente montada, conexionada y probada.
B) Incluye: Replanteo del recorrido de la línea. Montaje y fijación de la línea. Montaje de accesorios. Vaciado para su carga.
C) Criterio de medición de proyecto: Longitud medida según documentación gráfica de Proyecto.
D) Criterio de medición de obra: Se medirá la longitud realmente ejecutada según especificaciones de Proyecto.

| Medición | Uds. | Largo | Parcial |
|---|---|---|---|
| Mod cassette 20 | 2 | 30.00 | 60.00 |
| Mod cassette 25 | 2 | 30.00 | 60.00 |
| Mod cassette 50 | 2 | 25.00 | 50.00 |
| Conductos 20 | 1 | 35.00 | 35.00 |
| Conductos 40 | 1 | 30.00 | 30.00 |
| Conductos 50 | 1 | 25.00 | 25.00 |
| Total |  |  | 260 |

**21.02.22** m2 Conducto rectangular lana de vidrio e25 mm CLIMAVER NETO
1500 m2
Suministro e instalación de conducto rectangular para la distribución de aire climatizado formado por panel rígido de alta densidad de lana de vidrio Climaver Neto "ISOVER" o equivalente, según UNE-EN 14303, de 25 mm de espesor, revestido por un complejo triplex aluminio visto + malla de fibra de vidrio + kraft por el exterior y un tejido de vidrio acústico de alta resistencia mecánica (tejido NETO) por el interior, resistencia térmica 0,78 m²K/W, conductividad térmica 0,032 W/(mK). Incluso codos, derivaciones, sellado de uniones con cola y encintado, embocaduras, soportes metálicos galvanizados, elementos de fijación, sellado de tramos con cinta de aluminio, accesorios de montaje y piezas especiales. Criterio de medición: superficie real ejecutada en el trazado de conductos sin multiplicación de piezas especiales. Unidad totalmente terminada. Incluidas pruebas de servicio de estanqueidad.

| Medición | Uds. | Parcial |
|---|---|---|
| Medición | 1500 | 1500.00 |
| Total |  | 1500 |

**21.01.23** ml Cable de bus de comunicaciones de 1 par
660 ml
Suministro e instalación de cable bus de comunicaciones, de manguera sin apantallar, de 2 hilos, de 1,5 mm² de sección por hilo, sin polaridad. Instalado bajo tubo de PVC corrugado. Totalmente montado, conexionado y probado.

| Medición | Uds. | Largo | Parcial |
|---|---|---|---|
| Previsión conexión puesto central | 2 | 90.00 | 180.00 |
| Lazo planta baja | 1 | 100.00 | 100.00 |
| Lazo planta primera | 1 | 100.00 | 100.00 |
| Conexión a equipos | 20 | 10.00 | 200.00 |
| Conexión equipos cubierta | 4 | 20.00 | 80.00 |
| Total |  |  | 660 |

**21.01.24** ud Pantalla control remoto PAC-SE41TS-E
18 ud
Suministro e instalacion de pantalla para control remoto con cable Modelo PAC-SE41TS-E de MITSUBISHI ELECTRIC, con programador semanal, pantalla retro iluminada ,sonda de temperatura integrada, modo vigilia, retorno automático de consigna, Dual Set Point y configuración del horario de verano. Permite controlar 1 g./16 Uds. Totalmente instalado, probado y en funcionamiento. Tamaño: 120x120x14,5 mm.

| Medición | Uds. | Parcial |
|---|---|---|
| Unidades interiores | 18 | 18.00 |
| Total |  | 18 |

**21.01.25** ud Sistema de gestión centralizada AE-200E
1 ud
Suministro e instalacíon de control de sistema, para hasta 200 grupos de aire acondicionado, modelo AE-200E de "MITSUBISHI ELECTRIC", tamaño 290x240x70 mm, con pantalla táctil TFT retroiluminada de 10,4" a color. Se pueden incorporar planos del edificio para una mejor gestión y visualización de la instalación facilitando el uso. Dual Set Point: Cuando el modo de operación se establece en Auto se pueden ajustar 2 temperaturas (una para refrigeración y otra para calefacción). Dependiendo de la temperatura ambiente, la unidad interior funcionará automáticamente (enfriando o calentando) para mantener la temperatura dentro del rango preestablecido. Función 3D Tablet Controller: La interfaz de usuario del servidor web se ha mejorado para optimizar la experiencia del usuario haciendo que sea más fácil e intuitiva. La función 3D Tablet Controller es compatible con dispositivos IOS, Android OS y PC y permite visualizar y operar los equipos siempre que el dispositivo esté conectado en la misma red LAN o WLAN que el control centralizado. Adaptable a cualquier requerimiento. Siempre que sea necesario se pueden ampliar las características del AE-200 gracias a las funciones adicionales que dispone:
– Gestión energética avanzada.
– Administración de cuentas de usuario.
– Control centralizado integrado.
– Función interlock.
– Función BACnetTM.
Totalmente instalado, programado, probado y en funcionamiento.

**21.01.26** ud FGBACNET
1 ud
Función FGBACNET que permite la conexión directa con interfaz BACnet por cada AE- 200E/EW-50E Gama MELANS de MITSUBISHI ELECTRIC.

**21.01.27** ud Difusor rotacional 600x600 mm c/plenum RAL sin aletas
57 ud
Suministro y montaje de difusor rotacional de alta calidad de 594x594 mm para integrar en falso techo desmontable.Sin aletas. Incorpora plenum de conexión lateral de chapa de acero galvanizada, con compuerta de regulación en la boca de entrada al mismo. Fabricado integramente en chapa de acero. Altura instalación recomendada 2,5 – 3,5 m.con placa frontal cuadrada, con plenum de conexión horizontal de chapa de acero galvanizado o panel de fibra, con compuerta de regulación, pintado en color a elegir de la carta RAL.Totalmente instalado.
Modelo propuesto: KOOLAIR DFRO-A-4860

| Medición | Uds. | Parcial |
|---|---|---|
| Planta baja | 25 | 25.00 |
| Planta alta | 32 | 32.00 |
| Total |  | 57 |

**21.01.28** ud Rejilla de impulsión/aporte, aluminio color RAL 100x300mm orient
3 ud
Suministro y montaje de rejilla de doble deflexión, de dimensiones 100x300 mm., para impulsión de aire ,con aletas horizontales y verticales orientables individualmente. Con compuerta de regulación incorporada y marco estético de 11 mm. Acabada en color RAL a definir por Propiedad/DF. Totalmente montada. Incluye: Replanteo. Montaje y fijación de la rejilla.
Modelo propuesto: KOOLAIR, modelo 20-DH-11-O o equivalente de similar calidad y características.

**21.01.29** ud Rejilla de retorno/extracción aluminio color RAL 600x600 mm
21 ud
Suministro y montaje de rejilla de retorno, toma o expulsión de aire, de dimensiones 600x600 mm., de aletas horizontales a 45º. Con compuerta de regulación incorporada. Acabada en color RAL a definir por Propiedad/DF. Totalmente montada. Incluye: Replanteo. Montaje y fijación de la rejilla.
Modelo propuesto: KOOLAIR, modelo 25-H o equivalente de similar calidad y características.

| Medición | Uds. | Parcial |
|---|---|---|
| Planta baja | 9 | 9.00 |
| Planta alta | 12 | 12.00 |
| Total |  | 21 |

**21.01.30** ud Rejilla de retorno/extracción aluminio color RAL 100x300 mm
3 ud
Suministro y montaje de rejilla de retorno, toma o expulsión de aire, de dimensiones 100x300 mm., de aletas horizontales a 45º. Con compuerta de regulación incorporada. Acabada en color RAL a definir por Propiedad/DF. Totalmente montada. Incluye: Replanteo. Montaje y fijación de la rejilla.
Modelo propuesto: KOOLAIR, modelo 25-H o equivalente de similar calidad y características.

**21.01.31** ud Red de evacuación de condensados Ø32 PVC
22 ud
Ejecucíon de red de evacuación de condensados, formada por tubo rígido de PVC, de 32 mm de diámetro y 3 mm de espesor, que conecta la unidad de aire acondicionado con la red de pequeña evacuación, la bajante, el colector o el bote sifónico. Incluso material auxiliar para montaje y sujeción a la obra, accesorios y piezas especiales colocados mediante unión pegada con adhesivo. Totalmente terminada. Criterio de medicón: Unidad de equipo conectado a la red de saneamiento de fecales existente.

| Medición | Uds. | Parcial |
|---|---|---|
| Máquinas clima | 18 | 18.00 |
| Controladores | 2 | 2.00 |
| Maquinas exteriores | 2 | 2.00 |
| Total |  | 22 |

**21.01.32** ud Tarjeta de control Melans PAC-YG66MCA
2 ud
Suministro e instalación de tarjeta de control e integración Melans PAC-YG66MCA interfaz para entradas y salidas digitales, de Mitsubishi Electric para control y programación del encendido de los recuperadores de calor. Totalmente instalada, probada y en funcionamiento.
Nota: Tarjeta para control horario de los 2 recuperadores, incluyendo en el precio la conexión, puesta en marcha y programación para su integración en la unidad de gestión centralizada AE-200E.

| Medición | Uds. | Parcial |
|---|---|---|
| Recuperadores | 2 | 2.00 |
| Total |  | 2 |

### 21.02 VENTILACIÓN (11/01/2022)

**21.02.01** ud Recuperador de calor 3.000 m³/h intemperie
2 ud
Suministro e instalacíon de recuperador de calor horizontal ErP 2018 marca SYSTEM AIR CLECE 3000(F7-F9/F7). Caudal nominal 3.000 m³/h. Con ventiladores EC con rodetes de álabes hacia atrás y protección electrónica integrada para posibles variaciones de voltaje y valores reducidos de SFP. Los ventiladores cuentan con alimentación de 230V/I/50 Hz y 400 /III//50 Hz IP55. Envolvente con resistencia a la corrosión C5 según la norma ISO 12944. Control integrado. Instalación interior o intemperie. Altura reducida. Paneles con embocaduras intercambiables permitiendo diferentes configuraciones de entrada y salida de aire. Con sistema de control Regulación de la compuerta de free-cooling, selección de velocidades, Lectura de sondas, conexión a BMS, Presostato de filtros sucios, on/off remoto. Potencia absorbida máxima 2,85 Kw, 13,7 A. Eficiencia invierno/verano EN308 82,4/82,2 %. Dimensiones 1450x2500x299. 362 Kg de peso. Diámetro embocaduras Ø450 mm. Desagüe 1/2". Incluye tejadillo para intemperie y soportes para colocación en suelo. Totalmente instalado, probado y en funcionamiento.
Modelo propuesto: SYSTEM AIR CLEVA 3000 o equivalente de similares características y calidad.

**21.02.02** m2 Cdto rect chapa 1.0 METU p/clim c/aislamiento 25 mm
224 m2
Suministro y colocación de conducto rectangular de chapa de acero galvanizada de 1.0 mm de espesor, unión tipo METU, aislado interiormente, para instalaciones de climatización y ventilación, incluso parte proporcional de piezas especiales, uniones y sellado, totalmente instalado y comprobado según ITE 05.3 del RITE. Con aislamiento interior de lana mineral ISOVER CLIMCOVER Roll G1 o equivalente, constituido por rollos de lana mineral ARENA de ISOVER, revestido por una de sus caras con un tejido NETO de vidrio reforzado de color negro absorbente acústico de gran resistencia mecánica, recomendado para el aislamiento interior de conductos metálicos en interiores de edificios de 25 mm de espesor. Cumpliendo la norma UNE EN 14303 de productos aislantes térmicos para equipos en edificación e instalaciones industriales para productos manufacturados de lana mineral (MW), con una conductividad térmica 0,032 a 0,040 W / (m·K), clase de reacción al fuego A2-s1-d0, coeficiente de absorción acústica AW, aw 0,50 y código de designación MW-EN 14303-T2. Criterio de medición: superficie real ejecutada en el trazado de conductos sin multiplicación de piezas especiales. Unidad totalmente terminada. Incluidas pruebas de servicio de estanqueidad.

| Medición | Uds. | Largo | Ancho | Parcial |
|---|---|---|---|---|
| fórmula: (4)*a*b*c | 2 | 20.00 | 0.50 | 80.00 |
| fórmula: (4)*a*b*c | 2 | 26.00 | 0.50 | 104.00 |
| fórmula: (4)*a*b*c | 2 | 3.00 | 0.50 | 12.00 |
| fórmula: (4)*a*b*c | 2 | 7.00 | 0.50 | 28.00 |
| Total |  |  |  | 224 |

**21.02.22** m2 Conducto rectangular lana de vidrio e25 mm CLIMAVER NETO
1250 m2

**21.02.04** ud Rejillas exterior 650X450 mm
4 ud
Suministro y montaje de rejilla de intemperie para instalaciones de ventilación, marco frontal y lamas de chapa perfilada de acero galvanizado, de 650x450 mm, tela metálica de acero galvanizado con malla de 20x20 mm. Incluso accesorios de montaje y elementos de fijación. Totalmente montada y conectada a la red de conductos. Incluye replanteo, montaje y fijación de la rejilla en el cerramiento o conexión al conducto. Conexión al conducto. Totalmente colocada.

**21.02.05** ud Rejilla de impulsión/aporte, aluminio color RAL 600x600mm orient
4 ud
Suministro y montaje de rejilla de doble deflexión, de dimensiones 600x600 mm., para impulsión de aire ,con aletas horizontales y verticales orientables individualmente. Con compuerta de regulación incorporada y marco estético de 11 mm. Acabada en color RAL a definir por Propiedad/DF. Totalmente montada. Incluye: Replanteo. Montaje y fijación de la rejilla.
Modelo propuesto: KOOLAIR, modelo 20-DH-11-O o equivalente de similar calidad y características.

**21.02.06** ud Rejilla de impulsión/aporte, aluminio color RAL 100x200mm orient
4 ud
Suministro y montaje de rejilla de doble deflexión, de dimensiones 100x200 mm., para impulsión de aire ,con aletas horizontales y verticales orientables individualmente. Con compuerta de regulación incorporada y marco estético de 11 mm. Acabada en color RAL a definir por Propiedad/DF. Totalmente montada. Incluye: Replanteo. Montaje y fijación de la rejilla.
Modelo propuesto: KOOLAIR, modelo 20-DH-11-O o equivalente de similar calidad y características.

**21.01.28** ud Rejilla de impulsión/aporte, aluminio color RAL 100x300mm orient
2 ud

**21.02.07** ud Rejilla de impulsión/aporte, aluminio color RAL 150x300mm orient
12 ud
Suministro y montaje de rejilla de doble deflexión, de dimensiones 150x300 mm., para impulsión de aire ,con aletas horizontales y verticales orientables individualmente. Con compuerta de regulación incorporada y marco estético de 11 mm. Acabada en color RAL a definir por Propiedad/DF. Totalmente montada. Incluye: Replanteo. Montaje y fijación de la rejilla.
Modelo propuesto: KOOLAIR, modelo 20-DH-11-O o equivalente de similar calidad y características.

**21.01.29** ud Rejilla de retorno/extracción aluminio color RAL 600x600 mm
4 ud

**21.01.30** ud Rejilla de retorno/extracción aluminio color RAL 100x300 mm
6 ud

**21.02.08** ud Rejilla de retorno/extracción aluminio color RAL 100x200 mm
3 ud
Suministro y montaje de rejilla de retorno, toma o expulsión de aire, de dimensiones 100x200 mm., de aletas horizontales a 45º. Con compuerta de regulación incorporada. Acabada en color RAL a definir por Propiedad/DF. Totalmente montada. Incluye: Replanteo. Montaje y fijación de la rejilla.
Modelo propuesto: KOOLAIR, modelo 25-H o equivalente de similar calidad y características.

**21.02.09** ud Rejilla de retorno/extracción aluminio color RAL 150x300 mm
15 ud
Suministro y montaje de rejilla de retorno, toma o expulsión de aire, de dimensiones 150x300 mm., de aletas horizontales a 45º. Con compuerta de regulación incorporada. Acabada en color RAL a definir por Propiedad/DF. Totalmente montada. Incluye: Replanteo. Montaje y fijación de la rejilla.
Modelo propuesto: KOOLAIR, modelo 25-H o equivalente de similar calidad y características.

**21.02.10** u Boc extrc air PVC ø100 mm (11/01/2022)
12 u
Boca de extracción de aire de PVC de 100 mm de diámetro nominal, totalmente instalada, comprobada y en correcto funcionamiento según DB HS-3 del CTE.
Modelo propuesto: KOOLAIR GPD Ø125 o equivalente de similares características y calidad, a aprobar por DF.

| Medición | Uds. | Parcial |
|---|---|---|
| Aseos | 8 | 8.00 |
| Vestuarios | 4 | 4.00 |
| Total |  | 12 |

**21.01.31** ud Red de evacuación de condensados Ø32 PVC
2 ud

| Medición | Uds. | Parcial |
|---|---|---|
| Recuperadores | 2 | 2.00 |
| Total |  | 2 |

**21.02.11** u Extr helicocrtfu ø100mm 250m3/h (11/01/2022)
1 u
Extractor helicocentrífugo para conducto con marcado CE, con motor de dos velocidades regulables, de 100 mm de diámetro y 250 m3/h de caudal en descarga libre, conforme a las especificaciones dispuestas en la norma UNE-EN 12101, incluso accesorios para montaje, totalmente instalado, comprobado y en correcto funcionamiento según DB HS-3 del CTE.

| Medición | Uds. | Parcial |
|---|---|---|
| Vestuarios | 1 | 1.00 |
| Total |  | 1 |

**21.02.12** ud Rejillas exterior 200X200 mm
4 ud
Suministro y montaje de rejilla de intemperie para instalaciones de ventilación, marco frontal y lamas de chapa perfilada de acero galvanizado, de 200x200 mm, tela metálica de acero galvanizado con malla de 20x20 mm. Incluso accesorios de montaje y elementos de fijación. Totalmente montada y conectada a la red de conductos. Incluye replanteo, montaje y fijación de la rejilla en el cerramiento o conexión al conducto. Conexión al conducto. Totalmente colocada.

## 22 FONTANERIA

**22.01** ud Conexion red existente agua potable
1 ud
Partida alzada para conexion de tuberia PP-R 40 mm con red existente de agua potable. Incluye todos los elementos y equipos para el correcto funcionamiento de la instalacion.

| Medición | Uds. | Parcial |
|---|---|---|
| Conexión en edif exist | 1 | 1.00 |
| Total |  | 1 |

**22.02** m Canlz vi galv Ø40 mm (1 1/2") 30%acc pp/accesorios
80 m
Ejecución de canalización vista realizada con tubo de acero galvanizado, soldado/roscado, de diámetro 40 mm y espesor de pared 3.65 mm, con marcado AENOR, incluso garras de sujeción, soportaciones y con un incremento del precio del tubo del 30% en concepto de uniones, accesorios y piezas especiales, según norma UNE 19040, totalmente instalada y comprobada. Incluida la parte proporcional de llaves de corte para sectorización general y por plantas.

| Medición | Uds. | Largo | Parcial |
|---|---|---|---|
| Conexión edif exist. | 1 | 55.00 | 55.00 |
| Sótano | 1 | 10.00 | 10.00 |
| Montante general | 1 | 15.00 | 15.00 |
| Total |  |  | 80 |

**22.03** m Tubería PP-R 40 mm incl. pp/accesorios
15 m
Suministro e instalación de tubería para instalación interior, colocada superficialmente y fijada al paramento horizontal o vertical (montante), formada por tubo de polipropileno copolímero random (PP-R), serie 5, de 40 mm de diámetro exterior y 3,7 mm de espesor. Incluso llaves de corte para sectorización, material auxiliar para montaje y sujeción a la obra, ayudas de albañilería, accesorios y piezas especiales incluidas en el precio. Se incluye en el precio la realización de las pruebas de servicio. Totalmente terminada, probada y en funcionamiento.

| Medición | Uds. | Largo | Parcial |
|---|---|---|---|
| Montante ppal | 3 | 5.00 | 15.00 |
| Total |  |  | 15 |

**22.04** Tubería PP-R 20 mm incl. pp/accesorios
90
Suministro e instalación de tubería para instalación interior, colocada superficialmente y fijada al paramento horizontal o vertical (montante), formada por tubo de polipropileno copolímero random (PP-R), serie 5, de 20 mm de diámetro exterior y 3,5 mm de espesor. Incluso llaves de corte para sectorización, material auxiliar para montaje y sujeción a la obra, ayudas de albañilería, accesorios y piezas especiales incluidas en el precio. Se incluye en el precio la realización de las pruebas de servicio. Totalmente terminada, probada y en funcionamiento.

| Medición | Uds. | Largo | Parcial |
|---|---|---|---|
| Sótano | 1 | 20.00 | 20.00 |
| P baja | 1 | 20.00 | 20.00 |
| P primera | 1 | 25.00 | 25.00 |
| Cubierta | 1 | 25.00 | 25.00 |
| Total |  |  | 90 |

**22.05** m Tubería PP-R 16 mm incl. pp/accesorios
60 m
Suministro e instalación de tubería para instalación interior, colocada superficialmente y fijada al paramento horizontal o vertical (montante), formada por tubo de polipropileno copolímero random (PP-R), serie 5, de 16 mm de diámetro exterior y 3,2 mm de espesor. Incluso llaves de corte para sectorización, material auxiliar para montaje y sujeción a la obra, ayudas de albañilería, accesorios y piezas especiales incluidas en el precio. Se incluye en el precio la realización de las pruebas de servicio. Totalmente terminada, probada y en funcionamiento.

| Medición | Uds. | Largo | Parcial |
|---|---|---|---|
| Sótano | 1 | 15.00 | 15.00 |
| P Baja | 1 | 15.00 | 15.00 |
| P Primera | 1 | 15.00 | 15.00 |
| Cubierta | 1 | 15.00 | 15.00 |
| Total |  |  | 60 |

**22.06** ud Punto de agua PE-X
33 ud
Instalación de punto de servicio de agua fría/caliente correspondiente a un aparato sanitario o punto de servicio de agua (grifo o plia), ejecutada contubería de PE-X de Ø <1", incluida toda la instalación desde colector o ramal principal en la planta considerada.

| Medición | Uds. | Parcial |
|---|---|---|
| FRÍA |  |  |
| Sótano | 2 | 2.00 |
| Planta baja | 8 | 8.00 |
| Planta primera | 13 | 13.00 |
| Cubierta | 6 | 6.00 |
| CALIENTE |  |  |
| Cubierta | 4 | 4.00 |
| Total |  | 33 |

**22.07** u Grif fr/cl conve standar cañ ctrl
5 u
Grifo sólo fría o caliente para punto de servicio estándar, calidad económica, de pared, acabado cromado, caño central fijo, para montaje sobre tubería de alimentación, totalmente instalado y comprobado.

| Medición | Uds. | Parcial |
|---|---|---|
| Cubierta | 2 | 2.00 |
| Sótano | 1 | 1.00 |
| Previsión | 2 | 2.00 |
| Total |  | 5 |

**22.08** u Termo eléctrico 30 l
1 u
Suministro e instalación de termo eléctrico para acumulación y producción de agua caliente sanitaria, en acero esmaltado con recubrimiento de espuma de poliuretano de alta densidad, 30 l de capacidad, 1500 W de potencia eléctrica, 220 V, 50 Hz, montaje en posición vertical y protegido contra la corrosión mediante ánodo de magnesio, con regulación automática, termostato y válvula de seguridad, grupo de conexión y alimentación con filtro incorporado, válvula de seguridad y manómetro con un diámetro de conexión de 3/4", válvula de corte (salida), latiguillos, fijaciones y soportes, totalmente instalado, conexionado y en correcto estado de funcionamiento, incluso pruebas.

| Medición | Uds. | Parcial |
|---|---|---|
| Cubierta | 1 | 1.00 |
| Total |  | 1 |

**22.09** u Colocación y conexionado sanitarios
21 u
Colocación de aparato sanitario con su grifería (lavabo con su grifo, fregadero con su grifo, inodoro, urinario o similar), incluyendo replanteo, conexionado del punto de agua y desagüe, incluyendo ayudas de albañilería y mano de obra. Unidad totalmente terminada y en funcionamiento. Se incluye en el precio las pruebas de servicio. Medido como unidad cada aparato sanitario, del tipo que sea.

| Medición | Uds. | Parcial |
|---|---|---|
| Planta baja | 8 | 8.00 |
| Planta primera | 13 | 13.00 |
| Total |  | 21 |

**22.10** u Perforación Ø90-200 mm forjado-losa e<45 cm
37 u
Ejecución de perforación en forjado, losa de hormigón, muro prefabricado o de hormigón armado. de hasta 45 cm de espesor, con maquinaria especial de agua, con corona de Ø 90-200 mm. Incluidas ayudas de mano de obra, replanteo, preparacíon, limpieza y gestión de residuos. Totalmente terminado.

| Medición | Uds. | Parcial |
|---|---|---|
| Planta baja | 8 | 8.00 |
| Planta primera | 13 | 13.00 |
| Cubierta | 6 | 6.00 |
| Previsión | 10 | 10.00 |
| Total |  | 37 |

**22.11** u Collarín intumescente tuberías y pasos Ø200
10 u
Suministro e instalación de sistema de sellado de penetraciones para protección pasiva contra incendios con collarín intumescente cortafuego, para tuberías de hasgta 200 mm de diámetro, "ADEQUA", en paso de forjado o muro. Totalmente terminado y certificado.

| Medición | Uds. | Parcial |
|---|---|---|
| Previsión | 10 | 10.00 |
| Total |  | 10 |

## 23 SANEAMIENTO (11/01/2022)

### 23.01 SANEAMIENTO DE AGUAS FECALES (11/01/2022)

**23.01.01** m Colector colgado PVC Ø50-75 inc. pp/accesorios
30 m
Suministro e instalación de red de pequeña evacuación, colocada superficialmente y fijada al paramento, formada por tubo de PVC, serie B, de 50-75 mm de diámetro y 3,0 mm de espesor, que conecta el aparato con la bajante, el colector o el bote sifónico; unión pegada con adhesivo. Incluso líquido limpiador, adhesivo para tubos y accesorios de PVC, material auxiliar para montaje y sujeción a la obra, accesorios y todas las piezas especiales necesarias. Incluye replanteo del recorrido de la tubería y de la situación de los elementos de sujeción, presentación de tubos, fijación del material auxiliar para montaje y sujeción a la obra, montaje, conexionado y comprobación de su correcto funcionamiento. Se incluye la realización de pruebas de servicio. Criterio de medición: longitud realmente ejecutada en obra.

| Medición | Uds. | Largo | Parcial |
|---|---|---|---|
| Lavabos | 8 | 3.00 | 24.00 |
| Duchas | 2 | 3.00 | 6.00 |
| Total |  |  | 30 |

**23.01.02** m Colector colgado PVC Ø90 inc. pp/accesorios
54 m
Suministro e instalación de red de pequeña evacuación, colocada superficialmente y fijada al paramento, formada por tubo de PVC, serie B, de 90 mm de diámetro y 3,2 mm de espesor, que conecta el aparato con la bajante, el colector o el bote sifónico; unión pegada con adhesivo. Incluso líquido limpiador, adhesivo para tubos y accesorios de PVC, material auxiliar para montaje y sujeción a la obra, accesorios y todas las piezas especiales necesarias. Incluye replanteo del recorrido de la tubería y de la situación de los elementos de sujeción, presentación de tubos, fijación del material auxiliar para montaje y sujeción a la obra, montaje, conexionado y comprobación de su correcto funcionamiento. Se incluye la realización de pruebas de servicio. Criterio de medición: longitud realmente ejecutada en obra.

| Medición | Uds. | Largo | Parcial |
|---|---|---|---|
| Inodoros | 12 | 3.00 | 36.00 |
| Colector cubierta | 1 | 6.00 | 6.00 |
| Colector pl 1ª | 1 | 6.00 | 6.00 |
| Colector pl baja | 1 | 6.00 | 6.00 |
| Total |  |  | 54 |

**23.01.03** m Colector colgado PVC Ø110 inc. pp/accesorios
5 m
Suministro e instalación de colector colgado, realizado con tubo liso para saneamiento de PVC, de diámetro 110 mm y espesor 3.20 mm, según la Norma UNE-EN 1401-I, para canalización enterrada o no, con junta pegada y evacuación de todo tipo de aguas, incluso las procedentes de electrodomésticos, suministrado en tubos de longitud 5.8 m, con incremento del precio del tubo del 30% en concepto de uniones, accesorios y piezas especiales. Totalmente terminado y probado.

| Medición | Uds. | Largo | Parcial |
|---|---|---|---|
| Sótano | 1 | 5.00 | 5.00 |
| Total |  |  | 5 |

**23.01.04** m Colector colgado PVC Ø160 inc. pp/accesorios
2 m
Suministro e instalación de colector colgado, realizado con tubo liso para saneamiento de PVC, de diámetro 160 mm y espesor 4.20 mm, según la Norma UNE-EN 1401-I, para canalización enterrada o no, con junta pegada y evacuación de todo tipo de aguas, incluso las procedentes de electrodomésticos, suministrado en tubos de longitud 5.8 m, con incremento del precio del tubo del 30% en concepto de uniones, accesorios y piezas especiales. Totalmente terminado y probado.

**23.01.05** u Arqueta cuadrada obra 50x50cm tap fundi (08/03/2022)
1 u
Arqueta registrable, enterrada, construida con fábrica de ladrillo cerámico macizo, de 1/2 pie de espesor, recibido con mortero de cemento, industrial, M-5, de dimensiones interiores 50x50 cm, sobre solera de hormigón en masa HM-30/B/20/X0+XA2 de 15 cm de espesor con drenaje que permita la evacuacion de aguas, enfoscada y bruñida interiormente con mortero de cemento, industrial, con aditivo hidrófugo, M-15 formando aristas y esquinas a media caña, cerrada superiormente con marco y tapa de fundición clase D-400 según UNE-EN 124. Incluso mortero para sellado de juntas y colocacion de los tubos de salida por cualquiera de sus caras (según necesidades). Incluida la excavación y el relleno del trasdós así como todas las ayudas, mano de obra de albañilería y materiales de obra civil necesarias para su completa ejecución.

**23.01.06** u Arqueta cuadrada obra 60x60cm tap fundi (11/01/2022)
31 u
Arqueta registrable, enterrada, construida con fábrica de ladrillo cerámico macizo, de 1/2 pie de espesor, recibido con mortero de cemento, industrial, M-5, de dimensiones interiores 60x60 cm, sobre solera de hormigón en masa HM-30/B/20/X0+XA2 de 15 cm de espesor con drenaje que permita la evacuacion de aguas, enfoscada y bruñida interiormente con mortero de cemento, industrial, con aditivo hidrófugo, M-15 formando aristas y esquinas a media caña, cerrada superiormente con marco y tapa de fundición clase D-400 según UNE-EN 124. Incluso mortero para sellado de juntas y colocacion de los tubos de salida por cualquiera de sus caras (según necesidades). Incluida la excavación y el relleno del trasdós así como todas las ayudas, mano de obra de albañilería y materiales de obra civil necesarias para su completa ejecución.

| Medición | Uds. | Largo | Parcial |
|---|---|---|---|
|  | 1 | 5.00 | 5.00 |
|  | 1 | 26.00 | 26.00 |
| Total |  |  | 31 |

**23.01.07** u Arqueta cuadrada obra 80x80cm tap fundi
8 u
Arqueta registrable, enterrada, construida con fábrica de ladrillo cerámico macizo, de 1/2 pie de espesor, recibido con mortero de cemento, industrial, M-5, de dimensiones interiores 80x80 cm, sobre solera de hormigón en masa HM-30/B/20/X0+XA2 de 15 cm de espesor con drenaje que permita la evacuacion de aguas, enfoscada y bruñida interiormente con mortero de cemento, industrial, con aditivo hidrófugo, M-15 formando aristas y esquinas a media caña, cerrada superiormente con marco y tapa de fundición clase D-400 según UNE-EN 124. Incluso mortero para sellado de juntas y colocacion de los tubos de salida por cualquiera de sus caras (según necesidades). Incluida la excavación y el relleno del trasdós así como todas las ayudas, mano de obra de albañilería y materiales de obra civil necesarias para su completa ejecución.

| Medición | Uds. | Largo | Parcial |
|---|---|---|---|
| Ventilación | 1 | 3.00 | 3.00 |
| Bajanta tramo cubierta | 1 | 5.00 | 5.00 |
| Total |  |  | 8 |

**23.01.08** ud Arqueta cuadrada obra 100x100cm tap fundi
12 ud
Formación de arqueta de paso, registrable, enterrada, construida con fábrica de ladrillo cerámico macizo, de 1/2 pie de espesor, recibido con mortero de cemento, industrial, M-5, de dimensiones interiores máximas de 100x100 cm, sobre solera de hormigón en masa HM-30/B/20/I+Qb de 15 cm de espesor, formación de pendiente mínima del 2%, con el mismo tipo de hormigón, enfoscada y bruñida interiormente con mortero de cemento, industrial, con aditivo hidrófugo, M-15 formando aristas y esquinas a media caña, cerrada superiormente con marco y tapa de fundición clase D-400 según UNE-EN 124. Incluso colector de conexión de PVC, de tres entradas y una salida, con tapa de registro, para encuentros, asentándolo convenientemente con el hormigón en el fondo de la arqueta, conexiones de conducciones y remates. Totalmente montada, conexionada y probada mediante las correspondientes pruebas de servicio (incluidas en este precio). Incluida la excavación y el relleno del trasdós así como todas las ayudas, mano de obra de albañilería y materiales de obra civil necesarias para su completa ejecución.
Nota: la arqueta servirá para toma de muestras de pluviales, según Ordenanza Municipal.

| Medición | Uds. | Largo | Parcial |
|---|---|---|---|
| Bajante ppal | 1 | 12.00 | 12.00 |
| Total |  |  | 12 |

**23.01.09** u Arqueta sifónica cuadrada 100x100cm tap fundi
30 u
Arqueta registrable sifónica, enterrada, construida con fábrica de ladrillo cerámico macizo, de 1/2 pie de espesor, recibido con mortero de cemento, industrial, M-5, de dimensiones interiores 100x100 cm, sobre solera de hormigón en masa HM-30/B/20/X0+XA2 de 15 cm de espesor con drenaje que permita la evacuacion de aguas, enfoscada y bruñida interiormente con mortero de cemento, industrial, con aditivo hidrófugo, M-15 formando aristas y esquinas a media caña, cerrada superiormente con marco y tapa de fundición clase D-400 según UNE-EN 124. Incluso mortero para sellado de juntas y colocacion de los tubos de salida por cualquiera de sus caras (según necesidades). Incluida la excavación y el relleno del trasdós así como todas las ayudas, mano de obra de albañilería y materiales de obra civil necesarias para su completa ejecución.

| Medición | Uds. | Parcial |
|---|---|---|
| Perforaciones |  |  |
| Cubierta | 6 | 6.00 |
| pl primera | 8 | 8.00 |
| pl baja | 8 | 8.00 |
| Varios | 8 | 8.00 |
| Total |  | 30 |

### 23.02 SANEAMIENTO DE AGUAS PLUVIALES (11/01/2022)

**23.02.01** u Sistema de evacuacíon de aguas presurizado JIMTEN AKASISON (10/10/2022)
1 u
Sistema de evacuación presurizado de aguas pluviales de cubierta AKASISON de JIMTEN o equivalente de similares características y prestaciones, a base de sumideros puntuales especiales y colectores suspendidos para sistema de drenaje sifónico de cubierta, diámetros comprendidos entre 40 y 125 mm,, de polietileno de alta densidad (PEAD/HDPE). Documentación, diseño y ejecución según especificaciones técnicas del fabricante. Criterio de medición: sistema completo de tuberías, incluidos materiales e instalacion completa desde el punto de sumidero hasta la arqueta final de remanso en urbanización.

| Medición | Uds. | Parcial |
|---|---|---|
| Pluviales de cubierta | 1 | 1.00 |
| Total |  | 1 |

**23.02.02** u Sumidero sistema presurizado JIMTEN AKASISON 63 (10/10/2022)
9 u

| Medición | Uds. | Parcial |
|---|---|---|
| Cubierta | 9 | 9.00 |
| Total |  | 9 |

**23.02.03** u Sumd sif VØ90 PVC
4 u
Suministro e instalación de sumidero sifónico clase K3 según UNE EN 1253, para zonas exteriores, con salida vertical de diámetro 90 mm y unión mediante junta pegada, cuerpo de PVC y rejilla de acero inoxidable, conforme a las normas DIN 19599 y DIN 1299, según ISO DIS 9896, incluso acometida a desagüe a red general o colector colgado.

| Medición | Uds. | Parcial |
|---|---|---|
| Terraza | 2 | 2.00 |
| Casetón cubierta | 2 | 2.00 |
| Total |  | 4 |

**23.01.02** m Colector colgado PVC Ø90 inc. pp/accesorios
51.5 m

| Medición | Uds. | Largo | Parcial |
|---|---|---|---|
| Terraza | 1 | 12.00 | 12.00 |
|  | 1 | 20.00 | 20.00 |
|  | 1 | 7.50 | 7.50 |
| Casetón | 2 | 2.00 | 4.00 |
|  | 1 | 6.00 | 6.00 |
|  | 1 | 2.00 | 2.00 |
| Total |  |  | 51.5 |

**23.02.04** u Arqueta cuadrada obra 60x70cm tap fundi (11/01/2022)
1 u
Arqueta registrable, enterrada, construida con fábrica de ladrillo cerámico macizo, de 1/2 pie de espesor, recibido con mortero de cemento, industrial, M-5, de dimensiones interiores 60x70 cm, sobre solera de hormigón en masa HM-30/B/20/X0+XA2 de 15 cm de espesor con drenaje que permita la evacuacion de aguas, enfoscada y bruñida interiormente con mortero de cemento, industrial, con aditivo hidrófugo, M-15 formando aristas y esquinas a media caña, cerrada superiormente con marco y tapa de fundición clase D-400 según UNE-EN 124. Incluso mortero para sellado de juntas y colocacion de los tubos de salida por cualquiera de sus caras (según necesidades). Incluida la excavación y el relleno del trasdós así como todas las ayudas, mano de obra de albañilería y materiales de obra civil necesarias para su completa ejecución.

**23.01.09** u Arqueta sifónica cuadrada 100x100cm tap fundi
1 u

**23.02.05** u Arqueta remanso pluv. cuadrada 100x100cm tap fundi (10/10/2022)
1 u
Arqueta registrable enterrada, construida con fábrica de ladrillo cerámico macizo, de 1/2 pie de espesor, recibido con mortero de cemento, industrial, M-5, de dimensiones interiores aproximadas 100x100x125 cm, sobre solera de hormigón en masa HM-30/B/20/X0+XA2 de 15 cm de espesor con drenaje que permita la evacuacion de aguas, enfoscada y bruñida interiormente con mortero de cemento, industrial, con aditivo hidrófugo, M-15 formando aristas y esquinas a media caña, cerrada superiormente con marco y tapa de fundición clase D-400 según UNE-EN 124. Incluso mortero para sellado de juntas y colocacion de los tubos de salida por cualquiera de sus caras (según necesidades). Incluida la excavación y el relleno del trasdós así como todas las ayudas, mano de obra de albañilería y materiales de obra civil necesarias para su completa ejecución.
Nota: Arqueta de remanso del sistema sifónico de evacuación de aguas pluviales.

**23.01.10** m Colector enterrado PVC Ø90
8 m
Suministro y montaje de colector enterrado de red horizontal de saneamiento, sin arquetas, mediante sistema integral registrable, con una pendiente mínima del 2%, para la evacuación de aguas residuales y/o pluviales, formado por tubo de PVC liso, serie SN-2, rigidez anular nominal 2 kN/m², de 90 mm de diámetro exterior, con junta elástica, colocado sobre lecho de arena de 10 cm de espesor, debidamente compactada y nivelada con pisón vibrante de guiado manual, relleno lateral compactando hasta los riñones y posterior relleno con la misma arena hasta 30 cm por encima de la generatriz superior de la tubería. Incluso p/p de accesorios, registros, uniones y piezas especiales, juntas y lubricante para montaje, incluyendo la excavación y el posterior relleno principal de las zanjas. Totalmente montado, conexionado y probado mediante las correspondientes pruebas de servicio (incluidas en este precio).
Incluye: Replanteo y trazado del conducto en planta y pendientes. Eliminación de las tierras sueltas del fondo de la excavación. Presentación en seco de tubos y piezas especiales. Vertido de la arena en el fondo de la zanja. Descenso y colocación de los colectores en el fondo de la zanja. Montaje de la instalación, comenzando por el extremo de cabecera. Limpieza de la zona a unir, colocación de juntas y encaje de piezas. Ejecución del relleno envolvente. Realización de pruebas de servicio.
Criterio de medición de obra: Se medirá, en proyección horizontal, la longitud realmente ejecutada según especificaciones de Proyecto, incluyendo los tramos ocupados por piezas especiales.

| Medición | Uds. | Largo | Parcial |
|---|---|---|---|
| De terraza | 1 | 5.00 | 5.00 |
| Casetón cubierta | 1 | 3.00 | 3.00 |
| Total |  |  | 8 |

**23.01.12** m Colector enterrado PVC Ø250
32 m
Suministro y montaje de colector enterrado de red horizontal de saneamiento, sin arquetas, mediante sistema integral registrable, con una pendiente mínima del 2%, para la evacuación de aguas residuales y/o pluviales, formado por tubo de PVC liso, serie SN-2, rigidez anular nominal 2 kN/m², de 250 mm de diámetro exterior, con junta elástica, colocado sobre lecho de arena de 10 cm de espesor, debidamente compactada y nivelada con pisón vibrante de guiado manual, relleno lateral compactando hasta los riñones y posterior relleno con la misma arena hasta 30 cm por encima de la generatriz superior de la tubería. Incluso p/p de accesorios, registros, uniones y piezas especiales, juntas y lubricante para montaje, incluyendo la excavación y el posterior relleno principal de las zanjas. Totalmente montado, conexionado y probado mediante las correspondientes pruebas de servicio (incluidas en este precio).
Incluye: Replanteo y trazado del conducto en planta y pendientes. Eliminación de las tierras sueltas del fondo de la excavación. Presentación en seco de tubos y piezas especiales. Vertido de la arena en el fondo de la zanja. Descenso y colocación de los colectores en el fondo de la zanja. Montaje de la instalación, comenzando por el extremo de cabecera. Limpieza de la zona a unir, colocación de juntas y encaje de piezas. Ejecución del relleno envolvente. Realización de pruebas de servicio.
Criterio de medición de obra: Se medirá, en proyección horizontal, la longitud realmente ejecutada según especificaciones de Proyecto, incluyendo los tramos ocupados por piezas especiales.

**23.01.14** m Bajante PVC Ø90-125
12 m
Suministro e instalacion de bajante interior de la red de evacuación de aguas residuales formada por tubo de PVC, serie B, de 90-125 mm de diámetro y 3,2 mm de espesor; unión pegada con adhesivo. Incluso líquido limpiador, adhesivo para tubos y accesorios de PVC, material auxiliar para montaje y sujeción a la obra, accesorios y todas las piezas especiales necesarias. Incluye replanteo del recorrido de la tubería y de la situación de los elementos de sujeción, presentación de tubos, fijación del material auxiliar para montaje y sujeción a la obra, montaje, conexionado y comprobación de su correcto funcionamiento. Se incluye la realización de pruebas de servicio. Criterio de medición: longitud realmente ejecutada en obra.

| Medición | Uds. | Parcial |
|---|---|---|
| De terraza | 12 | 12.00 |
| Total |  | 12 |

**23.01.16** u Perforación placas Ø90-160
15 u
Perforacion de placas para paso de conductos o tuberías. Ejecutada con máquina de agua y broca especial. Para diámetros de tubería de 90-160 mm.

| Medición | Uds. | Parcial |
|---|---|---|
| Sumideros | 9 | 9.00 |
| Terraza | 1 | 1.00 |
| Varios | 5 | 5.00 |
| Total |  | 15 |

## 24 BAJA TENSION (11/01/2022)

### 24.01 CUADROS ELÉCTRICOS

**24.01.01** ud Modificacion cuadro general CLIMA (red)
1 ud
Modificación de cuadro general existente que incluye instalación de interruptor automatico 4P 200 A y protección diferecial.inttegrada ajustable en sensibilidad y tiempo de retarsoCon P.P. de accesorios de fijación, terminales, tornillos, termorectractil, etiquetas de identificación, portaplanos con esquema unifilar, etc. incluso posibles medios auxiliares que se precisen, manipulación, retirada de material sobrante y limpieza posterior, etc. Se entiende material totalmente instalado, verificado con controles y ensayos y puesta en marcha. Se aportarán los certificados correspondientes a su homologación, cumplimiento de normas, ensayos y pruebas.

**24.01.02** ud Cuadro general ampliación CLIMA (red)
1 ud
Suministro e instalación de cuadro de protección para instalación eléctrica constituido por armario de poliester de color blanco. De dimensiones necesarias para para albergar todos los elementos necesarios para configurar el cuadro según esquema unifilar y elementos de control, todo de la marca Schneider Electric (envolvente y aparellaje) o equivalente aprobado por la D.F. Con grado de protección IP54, obtenido mediante puerta plena e incorporando cerradura de seguridad. Cada aparato o conjunto de aparatos se montará sobre perfil que sirva de soporte de fijación al que se le corresponderá una tapa perforada que irá montada sobre el frontal del armario y que protegerá contra contactos indirectos con las partes en tensión. Cada circuito estará identificado con etiquetas adhedivas indelebles, con el texto marcado al fuego o mecanizado, sobre fondo blanco o rojo a indicar por la D.F. La parte front al del cuadro llevará una etiqueta que permita su referencia y localización. En la parte interior llevará un portaplanos conteniendo el esquema unifilar. El embarrado y conexiones interiores solo podrán ser las aconsejadas por el fabricante para cada intensidad y, en ningún caso se permitirán conectar varios conductores a un mismo borne de conexión. Con P.P. de accesorios de fijación, terminales, tornillos, termorectractil, etiquetas de identificación, portaplanos con esquema unifilar, etc. incluso posibles modifciaciones, ampliaciones o adecuaciones que se precisen (espacio de reserva del 100%), así como la utilización de herramientas y medios auxiliares que se precisen, manipulación, retirada de material sobrante y limpieza posterior, etc. Se entiende material totalmente instalado, verificado con controles y ensayos y puesta en marcha. Se aportarán los certificados correspondientes a su homologación, cumplimiento de normas, ensayos y pruebas.

**24.01.03** ud Modificacion cuadro general (red + grupo)
1 ud
Modificación de cuadro general existente que incluye instalación de interruptor automatico 4P 250 A y protección diferecial integrada ajustable en sensibilidad y tiempo de retarso. Con P.P. de accesorios de fijación, terminales, tornillos, termorectractil, etiquetas de identificación, portaplanos con esquema unifilar, etc. incluso posibles medios auxiliares que se precisen, manipulación, retirada de material sobrante y limpieza posterior, etc. Se entiende material totalmente instalado, verificado con controles y ensayos y puesta en marcha. Se aportarán los certificados correspondientes a su homologación, cumplimiento de normas, ensayos y pruebas.

**24.01.04** ud Cuadro GENERAL AMPLIACIÓN (red + grupo)
1 ud
Suministro e instalación de cuadro de protección para instalación eléctrica constituido por armario de poliester de color blanco. De dimensiones necesarias para para albergar todos los elementos necesarios para configurar el cuadro según esquema unifilar y elementos de control, todo de la marca Schneider Electric (envolvente y aparellaje) o equivalente aprobado por la D.F. Con grado de protección IP54, obtenido mediante puerta plena e incorporando cerradura de seguridad. Cada aparato o conjunto de aparatos se montará sobre perfil que sirva de soporte de fijación al que se le corresponderá una tapa perforada que irá montada sobre el frontal del armario y que protegerá contra contactos indirectos con las partes en tensión. Cada circuito estará identificado con etiquetas adhedivas indelebles, con el texto marcado al fuego o mecanizado, sobre fondo blanco o rojo a indicar por la D.F. La parte front al del cuadro llevará una etiqueta que permita su referencia y localización. En la parte interior llevará un portaplanos conteniendo el esquema unifilar. El embarrado y conexiones interiores solo podrán ser las aconsejadas por el fabricante para cada intensidad y, en ningún caso se permitirán conectar varios conductores a un mismo borne de conexión. Con P.P. de accesorios de fijación, terminales, tornillos, termorectractil, etiquetas de identificación, portaplanos con esquema unifilar, etc. incluso posibles modifciaciones, ampliaciones o adecuaciones que se precisen (espacio de reserva del 30%), así como la utilización de herramientas y medios auxiliares que se precisen, manipulación, retirada de material sobrante y limpieza posterior, etc. Se entiende material totalmente instalado, verificado con controles y ensayos y puesta en marcha. Se aportarán los certificados correspondientes a su homologación, cumplimiento de normas, ensayos y pruebas.

**24.01.05** ud Subcuadro planta PRIMERA (red + grupo)
1 ud
Suministro e instalación de cuadro de protección para instalación eléctrica constituido por armario de poliester de color blanco. De dimensiones necesarias para para albergar todos los elementos necesarios para configurar el cuadro según esquema unifilar y elementos de control, todo de la marca Schneider Electric (envolvente y aparellaje) o equivalente aprobado por la D.F. Con grado de protección IP54, obtenido mediante puerta plena e incorporando cerradura de seguridad. Cada aparato o conjunto de aparatos se montará sobre perfil que sirva de soporte de fijación al que se le corresponderá una tapa perforada que irá montada sobre el frontal del armario y que protegerá contra contactos indirectos con las partes en tensión. Cada circuito estará identificado con etiquetas adhedivas indelebles, con el texto marcado al fuego o mecanizado, sobre fondo blanco o rojo a indicar por la D.F. La parte front al del cuadro llevará una etiqueta que permita su referencia y localización. En la parte interior llevará un portaplanos conteniendo el esquema unifilar. El embarrado y conexiones interiores solo podrán ser las aconsejadas por el fabricante para cada intensidad y, en ningún caso se permitirán conectar varios conductores a un mismo borne de conexión. Con P.P. de accesorios de fijación, terminales, tornillos, termorectractil, etiquetas de identificación, portaplanos con esquema unifilar, etc. incluso posibles modifciaciones, ampliaciones o adecuaciones que se precisen (espacio de reserva del 50%), así como la utilización de herramientas y medios auxiliares que se precisen, manipulación, retirada de material sobrante y limpieza posterior, etc. Se entiende material totalmente instalado, verificado con controles y ensayos y puesta en marcha. Se aportarán los certificados correspondientes a su homologación, cumplimiento de normas, ensayos y pruebas.

**24.01.06** ud Subcuadro planta BAJA (red + grupo)
1 ud
Suministro e instalación de cuadro de protección para instalación eléctrica constituido por armario de poliester de color blanco. De dimensiones necesarias para para albergar todos los elementos necesarios para configurar el cuadro según esquema unifilar y elementos de control, todo de la marca Schneider Electric (envolvente y aparellaje) o equivalente aprobado por la D.F. Con grado de protección IP54, obtenido mediante puerta plena e incorporando cerradura de seguridad. Cada aparato o conjunto de aparatos se montará sobre perfil que sirva de soporte de fijación al que se le corresponderá una tapa perforada que irá montada sobre el frontal del armario y que protegerá contra contactos indirectos con las partes en tensión. Cada circuito estará identificado con etiquetas adhedivas indelebles, con el texto marcado al fuego o mecanizado, sobre fondo blanco o rojo a indicar por la D.F. La parte front al del cuadro llevará una etiqueta que permita su referencia y localización. En la parte interior llevará un portaplanos conteniendo el esquema unifilar. El embarrado y conexiones interiores solo podrán ser las aconsejadas por el fabricante para cada intensidad y, en ningún caso se permitirán conectar varios conductores a un mismo borne de conexión. Con P.P. de accesorios de fijación, terminales, tornillos, termorectractil, etiquetas de identificación, portaplanos con esquema unifilar, etc. incluso posibles modifciaciones, ampliaciones o adecuaciones que se precisen (espacio de reserva del 50%), así como la utilización de herramientas y medios auxiliares que se precisen, manipulación, retirada de material sobrante y limpieza posterior, etc. Se entiende material totalmente instalado, verificado con controles y ensayos y puesta en marcha. Se aportarán los certificados correspondientes a su homologación, cumplimiento de normas, ensayos y pruebas.

**24.01.07** ud Subcuadro CUBIERTA (red + grupo)
1 ud
Suministro e instalación de cuadro de protección para instalación eléctrica constituido por armario de poliester de color blanco. De dimensiones necesarias para para albergar todos los elementos necesarios para configurar el cuadro según esquema unifilar y elementos de control, todo de la marca Schneider Electric (envolvente y aparellaje) o equivalente aprobado por la D.F. Con grado de protección IP54, obtenido mediante puerta plena e incorporando cerradura de seguridad. Cada aparato o conjunto de aparatos se montará sobre perfil que sirva de soporte de fijación al que se le corresponderá una tapa perforada que irá montada sobre el frontal del armario y que protegerá contra contactos indirectos con las partes en tensión. Cada circuito estará identificado con etiquetas adhedivas indelebles, con el texto marcado al fuego o mecanizado, sobre fondo blanco o rojo a indicar por la D.F. La parte front al del cuadro llevará una etiqueta que permita su referencia y localización. En la parte interior llevará un portaplanos conteniendo el esquema unifilar. El embarrado y conexiones interiores solo podrán ser las aconsejadas por el fabricante para cada intensidad y, en ningún caso se permitirán conectar varios conductores a un mismo borne de conexión. Con P.P. de accesorios de fijación, terminales, tornillos, termorectractil, etiquetas de identificación, portaplanos con esquema unifilar, etc. incluso posibles modifciaciones, ampliaciones o adecuaciones que se precisen (espacio de reserva del 100%), así como la utilización de herramientas y medios auxiliares que se precisen, manipulación, retirada de material sobrante y limpieza posterior, etc. Se entiende material totalmente instalado, verificado con controles y ensayos y puesta en marcha. Se aportarán los certificados correspondientes a su homologación, cumplimiento de normas, ensayos y pruebas.

**24.01.08** ud Subcuadro SÓTANO (red + grupo)
1 ud
Suministro e instalación de cuadro de protección para instalación eléctrica constituido por armario de poliester de color blanco. De dimensiones necesarias para para albergar todos los elementos necesarios para configurar el cuadro según esquema unifilar y elementos de control, todo de la marca Schneider Electric (envolvente y aparellaje) o equivalente aprobado por la D.F. Con grado de protección IP54, obtenido mediante puerta plena e incorporando cerradura de seguridad. Cada aparato o conjunto de aparatos se montará sobre perfil que sirva de soporte de fijación al que se le corresponderá una tapa perforada que irá montada sobre el frontal del armario y que protegerá contra contactos indirectos con las partes en tensión. Cada circuito estará identificado con etiquetas adhedivas indelebles, con el texto marcado al fuego o mecanizado, sobre fondo blanco o rojo a indicar por la D.F. La parte front al del cuadro llevará una etiqueta que permita su referencia y localización. En la parte interior llevará un portaplanos conteniendo el esquema unifilar. El embarrado y conexiones interiores solo podrán ser las aconsejadas por el fabricante para cada intensidad y, en ningún caso se permitirán conectar varios conductores a un mismo borne de conexión. Con P.P. de accesorios de fijación, terminales, tornillos, termorectractil, etiquetas de identificación, portaplanos con esquema unifilar, etc. incluso posibles modifciaciones, ampliaciones o adecuaciones que se precisen (espacio de reserva del 100%), así como la utilización de herramientas y medios auxiliares que se precisen, manipulación, retirada de material sobrante y limpieza posterior, etc. Se entiende material totalmente instalado, verificado con controles y ensayos y puesta en marcha. Se aportarán los certificados correspondientes a su homologación, cumplimiento de normas, ensayos y pruebas.

### 24.02 CANALIZACIONES Y LÍNEAS (25/10/2023)

**24.02.01** m RZ1-K (AS) 0,6/1 kV Cobre, 3x1.5 mm² inc. canaliz
500 m
Suministro e instalacíon de línea eléctrica de cobre cero halógenos, trifásica, RZ1-K (AS), siendo su tensión asignada de 0,6/1 kV, reacción al fuego clase Cca-s1b,d1,a1, formada por fases+neutro+tierra de 2,5 mm2 de seccióncon de cable clase 5 (-K), con aislamiento de polietileno reticulado (R) y cubierta de compuesto termoplástico a base de poliolefina libre de halógenos con baja emisión de humos y gases corrosivos (Z1). Colocado bajo tubo rígido o bandeja no incluido en precio, según Reglamento Electrotécnico de Baja Tensión, incluso parte proporcional de pequeño material y piezas especiales, totalmente instalada, conectada y en correcto estado de funcionamiento.
Criterio de medición: Medición real ejeecutada, descontando despuntes, recortes, etc.

| Medición | Uds. | Largo | Parcial |
|---|---|---|---|
| Previsión | 1 | 500.00 | 500.00 |
| Total |  |  | 500 |

**24.02.02** m RZ1-K (AS) 0,6/1 kV Cobre, 3x2.5 mm² inc. canaliz
3670 m
Suministro e instalacíon de línea eléctrica de cobre cero halógenos, trifásica, RZ1-K (AS), siendo su tensión asignada de 0,6/1 kV, reacción al fuego clase Cca-s1b,d1,a1, formada por fases+neutro+tierra de 2,5 mm2 de seccióncon de cable clase 5 (-K), con aislamiento de polietileno reticulado (R) y cubierta de compuesto termoplástico a base de poliolefina libre de halógenos con baja emisión de humos y gases corrosivos (Z1). Colocado bajo tubo rígido o bandeja no incluido en precio, según Reglamento Electrotécnico de Baja Tensión, incluso parte proporcional de pequeño material y piezas especiales, totalmente instalada, conectada y en correcto estado de funcionamiento.
Criterio de medición: Medición real ejeecutada, descontando despuntes, recortes, etc.

| Medición | Uds. | Largo | Parcial |
|---|---|---|---|
| Alimentación máquinas clima | 18 | 30.00 | 540.00 |
| Alimentación controladores clima | 2 | 20.00 | 40.00 |
| Alimentación secamanos | 6 | 15.00 | 90.00 |
| fórmula: (3)*a*b | 18 | 50.00 | 2700.00 |
| Tomas usos varios | 6 | 50.00 | 300.00 |
| Total |  |  | 3670 |

**24.02.03** m RZ1-K (AS) 0,6/1 kV Cobre, 3x4 mm² inc. canaliz
40 m
Suministro e instalacíon de línea eléctrica de cobre cero halógenos, trifásica, RZ1-K (AS), siendo su tensión asignada de 0,6/1 kV, reacción al fuego clase Cca-s1b,d1,a1, formada por fases+neutro+tierra de 4 mm2 de seccióncon de cable clase 5 (-K), con aislamiento de polietileno reticulado (R) y cubierta de compuesto termoplástico a base de poliolefina libre de halógenos con baja emisión de humos y gases corrosivos (Z1). Colocado bajo tubo rígido o bandeja no incluido en precio, según Reglamento Electrotécnico de Baja Tensión, incluso parte proporcional de pequeño material y piezas especiales, totalmente instalada, conectada y en correcto estado de funcionamiento.
Criterio de medición: Medición real ejeecutada, descontando despuntes, recortes, etc.

| Medición | Uds. | Largo | Parcial |
|---|---|---|---|
| Recuperadores | 2 | 20.00 | 40.00 |
| Total |  |  | 40 |

**24.02.04** m RZ1-K (AS) 0,6/1 kV Cobre, 5x2.5 mm² inc. canaliz
100 m
Suministro e instalacíon de línea eléctrica de cobre cero halógenos, trifásica, RZ1-K (AS), siendo su tensión asignada de 0,6/1 kV, reacción al fuego clase Cca-s1b,d1,a1, formada por 3 fases+neutro+tierra de 2,5 mm2 de seccióncon de cable clase 5 (-K), con aislamiento de polietileno reticulado (R) y cubierta de compuesto termoplástico a base de poliolefina libre de halógenos con baja emisión de humos y gases corrosivos (Z1). Colocado bajo tubo rígido o bandeja no incluido en precio, según Reglamento Electrotécnico de Baja Tensión, incluso parte proporcional de pequeño material y piezas especiales, totalmente instalada, conectada y en correcto estado de funcionamiento.
Criterio de medición: Medición real ejeecutada, descontando despuntes, recortes, etc.

| Medición | Uds. | Largo | Parcial |
|---|---|---|---|
| Previsión | 1 | 100.00 | 100.00 |
| Total |  |  | 100 |

**24.02.05** m RZ1-K (AS) 0,6/1 kV Cobre, 5x4 mm² inc. canaliz
100 m
Suministro e instalacíon de línea eléctrica de cobre cero halógenos, trifásica, RZ1-K (AS), siendo su tensión asignada de 0,6/1 kV, reacción al fuego clase Cca-s1b,d1,a1, formada por 3 fases+neutro+tierra de 4 mm2 de seccióncon de cable clase 5 (-K), con aislamiento de polietileno reticulado (R) y cubierta de compuesto termoplástico a base de poliolefina libre de halógenos con baja emisión de humos y gases corrosivos (Z1). Colocado bajo tubo rígido o bandeja no incluido en precio, según Reglamento Electrotécnico de Baja Tensión, incluso parte proporcional de pequeño material y piezas especiales, totalmente instalada, conectada y en correcto estado de funcionamiento.
Criterio de medición: Medición real ejeecutada, descontando despuntes, recortes, etc.

| Medición | Uds. | Largo | Parcial |
|---|---|---|---|
| Previsión | 1 | 100.00 | 100.00 |
| Total |  |  | 100 |

**24.02.06** m RZ1-K (AS) 0,6/1 kV Cobre, 5x6 mm² inc. canaliz
125 m
Suministro e instalacíon de línea eléctrica de cobre cero halógenos, trifásica, RZ1-K (AS), siendo su tensión asignada de 0,6/1 kV, reacción al fuego clase Cca-s1b,d1,a1, formada por 3 fases+neutro+tierra de 6 mm2 de seccióncon de cable clase 5 (-K), con aislamiento de polietileno reticulado (R) y cubierta de compuesto termoplástico a base de poliolefina libre de halógenos con baja emisión de humos y gases corrosivos (Z1). Colocado bajo tubo rígido o bandeja no incluido en precio, según Reglamento Electrotécnico de Baja Tensión, incluso parte proporcional de pequeño material y piezas especiales, totalmente instalada, conectada y en correcto estado de funcionamiento.
Criterio de medición: Medición real ejeecutada, descontando despuntes, recortes, etc.

| Medición | Uds. | Largo | Parcial |
|---|---|---|---|
| Cuadro auxiliar sótano | 1 | 25.00 | 25.00 |
| Tomas trif | 2 | 50.00 | 100.00 |
| Total |  |  | 125 |

**24.02.07** m RZ1-K (AS) 0,6/1 kV Cobre, 5x10 mm² inc. canaliz
50 m
Suministro e instalacíon de línea eléctrica de cobre cero halógenos, trifásica, RZ1-K (AS), siendo su tensión asignada de 0,6/1 kV, reacción al fuego clase Cca-s1b,d1,a1, formada por 3 fases+neutro+tierra de 10 mm2 de seccióncon de cable clase 5 (-K), olietileno reticulado (R) y cubierta de compuesto termoplástico a base de poliolefina libre de halógenos con baja emisión de humos y gases corrosivos (Z1). Colocado bajo tubo rígido o bandeja no incluido en precio, según Reglamento Electrotécnico de Baja Tensión, incluso parte proporcional de pequeño material y piezas especiales, totalmente instalada, conectada y en correcto estado de funcionamiento.
Criterio de medición: Medición real ejeecutada, descontando despuntes, recortes, etc.

| Medición | Uds. | Largo | Parcial |
|---|---|---|---|
| Máquinas clima ext | 2 | 25.00 | 50.00 |
| Total |  |  | 50 |

**24.02.08** m RZ1-K (AS) 0,6/1 kV Cobre, 5x16 mm² inc. canaliz
126.25 m
Suministro e instalacíon de línea eléctrica de cobre cero halógenos, trifásica, RZ1-K (AS), siendo su tensión asignada de 0,6/1 kV, reacción al fuego clase Cca-s1b,d1,a1, formada por 3 fases+neutro+tierra de 16 mm2 de seccióncon de cable clase 5 (-K), olietileno reticulado (R) y cubierta de compuesto termoplástico a base de poliolefina libre de halógenos con baja emisión de humos y gases corrosivos (Z1). Colocado bajo tubo rígido o bandeja no incluido en precio, según Reglamento Electrotécnico de Baja Tensión, incluso parte proporcional de pequeño material y piezas especiales, totalmente instalada, conectada y en correcto estado de funcionamiento.
Criterio de medición: Medición real ejeecutada, descontando despuntes, recortes, etc.

| Medición | Uds. | Largo | Parcial |
|---|---|---|---|
| fórmula: (1.25)*a*b | 1 | 40.00 | 50.00 |
| fórmula: (1.25)*a*b | 1 | 5.00 | 6.25 |
| Cuadros auxiliares | 2 | 35.00 | 70.00 |
| Total |  |  | 126.25 |

**24.02.09** m RZ1-K (AS) 0,6/1 kV Cobre, 1x35 mm²
187.5 m
Cable unipolar RZ1-K (AS), siendo su tensión asignada de 0,6/1 kV, reacción al fuego clase Cca-s1b,d1,a1, con conductor de cobre clase 5 (-K) de 35 mm² de sección, con aislamiento de polietileno reticulado (R) y cubierta de compuesto termoplástico a base de poliolefina libre de halógenos con baja emisión de humos y gases corrosivos (Z1). Colocado bajo tubo rígido o bandeja no incluido en precio, según Reglamento Electrotécnico de Baja Tensión, incluso parte proporcional de pequeño material y piezas especiales, totalmente instalada, conectada y en correcto estado de funcionamiento.

| Medición | Uds. | Largo | Parcial |
|---|---|---|---|
| fórmula: (1.25)*a*b | 5 | 30.00 | 187.50 |
| Total |  |  | 187.5 |

**24.02.10** m RZ1-K (AS) 0,6/1 kV Cobre, 1x50 mm²
156.25 m
Cable unipolar RZ1-K (AS), siendo su tensión asignada de 0,6/1 kV, reacción al fuego clase Cca-s1b,d1,a1, con conductor de cobre clase 5 (-K) de 50 mm² de sección, con aislamiento de polietileno reticulado (R) y cubierta de compuesto termoplástico a base de poliolefina libre de halógenos con baja emisión de humos y gases corrosivos (Z1). Colocado bajo tubo rígido o bandeja no incluido en precio, según Reglamento Electrotécnico de Baja Tensión, incluso parte proporcional de pequeño material y piezas especiales, totalmente instalada, conectada y en correcto estado de funcionamiento.

| Medición | Uds. | Largo | Parcial |
|---|---|---|---|
| fórmula: (1.25)*a*b | 5 | 25.00 | 156.25 |
| Total |  |  | 156.25 |

**24.02.11** m RZ1-K (AS) 0,6/1 kV Cobre, 1x95 mm²
31.25 m
Cable unipolar RZ1-K (AS), siendo su tensión asignada de 0,6/1 kV, reacción al fuego clase Cca-s1b,d1,a1, con conductor de cobre clase 5 (-K) de 95 mm² de sección, con aislamiento de polietileno reticulado (R) y cubierta de compuesto termoplástico a base de poliolefina libre de halógenos con baja emisión de humos y gases corrosivos (Z1). Colocado bajo tubo rígido o bandeja no incluido en precio, según Reglamento Electrotécnico de Baja Tensión, incluso parte proporcional de pequeño material y piezas especiales, totalmente instalada, conectada y en correcto estado de funcionamiento.

| Medición | Uds. | Largo | Parcial |
|---|---|---|---|
| fórmula: (1.25)*a*b | 5 | 5.00 | 31.25 |
| Total |  |  | 31.25 |

**24.02.12** m RZ1-K (AS) 0,6/1 kV Cobre, 1x240 mm²
450 m
Cable unipolar RZ1-K (AS), siendo su tensión asignada de 0,6/1 kV, reacción al fuego clase Cca-s1b,d1,a1, con conductor de cobre clase 5 (-K) de 240 mm² de sección, con aislamiento de polietileno reticulado (R) y cubierta de compuesto termoplástico a base de poliolefina libre de halógenos con baja emisión de humos y gases corrosivos (Z1). Colocado bajo tubo rígido o bandeja no incluido en precio, según Reglamento Electrotécnico de Baja Tensión, incluso parte proporcional de pequeño material y piezas especiales, totalmente instalada, conectada y en correcto estado de funcionamiento.

| Medición | Uds. | Largo | Parcial |
|---|---|---|---|
| Acometida general | 5 | 90.00 | 450.00 |
| Total |  |  | 450 |

**24.02.13** m Tubo Ø20 mm 30%acc
100 m
Tubo rígido de PVC, diámetro nominal 20 mm, para canalización de superficie, con un grado de protección mecánica 7 y con un incremento sobre el precio del tubo del 30% en concepto de uniones, accesorios y piezas especiales, totalmente instalado, sin incluir cableado, según NT-IEEV/89 y el Reglamento Eléctrotécnico de Baja Tensión 2002.

| Medición | Uds. | Largo | Parcial |
|---|---|---|---|
| Previsión | 1 | 100.00 | 100.00 |
| Total |  |  | 100 |

**24.02.15** m Tubo Ø40 mm 30%acc
100 m
Tubo rígido de PVC, diámetro nominal 40 mm, para canalización de superficie, con un grado de protección mecánica 7 y con un incremento sobre el precio del tubo del 30% en concepto de uniones, accesorios y piezas especiales, totalmente instalado, sin incluir cableado, según NT-IEEV/89 y el Reglamento Eléctrotécnico de Baja Tensión 2002.

| Medición | Uds. | Largo | Parcial |
|---|---|---|---|
| Previsión | 1 | 100.00 | 100.00 |
| Total |  |  | 100 |

**24.02.16** m Tubo Ø20-40 mm flexible
1000 m
Tubo curvable de PVC, corrugado, de color negro, de 20 a 40 mm de diámetro nominal, para canalización empotrada en obra de fábrica (paredes y techos). Resistencia a la compresión 320 N, resistencia al impacto 1 julio, temperatura de trabajo -5°C hasta 60°C, con grado de protección IP545 según UNE 20324, no propagador de la llama. Según UNE-EN 61386-1 y UNE-EN 61386-22, según NT-IEEV/89 y el Reglamento Eléctrotécnico de Baja Tensión 2002.

| Medición | Uds. | Largo | Parcial |
|---|---|---|---|
| Previsión | 1 | 1000.00 | 1000.00 |
| Total |  |  | 1000 |

**24.02.17** m Tb corru reforzado PVC Ø25mm suelo
1152 m
Tubo flexible corrugado doble capa de PVC de 25 mm de diámetro nominal para canalización empotrada, con un grado de protección mecánica 7, totalmente instalado, incluso ayudas de albañileria, sin incluir cableado, según NT-IEEV/89 y el Reglamento Electrotécnico de Baja Tensión 2002.

| Medición | Uds. | Largo | Parcial |
|---|---|---|---|
| fórmula: (4)*a*b | 28 | 6.00 | 672.00 |
| fórmula: (4)*a*b | 20 | 6.00 | 480.00 |
| Total |  |  | 1152 |

**24.02.18** ud Caja metálica 363x363 mm registro-porta mec.
48 ud
Suministro e instalación de registro metalico para suelo, de dimensiones 363 x 363 mm de base, profundidad regulable de 75 a 90 mm. Con posibilidad de alojar cajas de mecanismos de hasta 3 módulos dobles. Modelo SIMON 52052204-033 o modelo equivalente. Totalmente colocada sobre base de pavimento, incluidas ayudas de albañilería. Según el Reglamento Electrotécnico de Baja Tensión 2002.

| Medición | Uds. | Parcial |
|---|---|---|
| Planta primera | 28 | 28.00 |
| Planta baja | 20 | 20.00 |
| Total |  | 48 |

**25.03.02** m Bandeja tipo Rejiband 150x70 electrocincada (25/10/2023)
120 m
Suministro y colocación de bandeja metálica de rejilla de 150x70 mm, electrocincada, EZ C3, marca Pemsaband, Basor o similar, sin separadores, con p.p. de accesorios y soportes; montada suspendida. Incluye conductor de cobre desnudo 16 mm2 para protección equipotencial.
Totalmente montado, instalado, conexionado, probado y funcionando según memoria, planos y Pliego de Condiciones Técnicas Particulares, normas UNE EN , CTE, la normativa vigente y las recomendaciones realizadas por el fabricante.
Incluido: Elementos accesorios, replanteo, transporte, elevación y colocación de los materiales, disposición de los medios de seguridad y protección reglamentarios incluidos o no en el Plan de Seguridad, traída y retirada de herramientas y medios auxiliares de obra, transporte de escombros a vertedero autorizado más próximo y canon de vertido, limpieza del tajo.

| Medición | Uds. | Largo | Parcial |
|---|---|---|---|
| Cubierta | 1 | 20.00 | 20.00 |
| Planta 1ª | 1 | 50.00 | 50.00 |
| Planta baja | 1 | 50.00 | 50.00 |
| Total |  |  | 120 |

**25.03.03** m Bandeja tipo Rejiband 300x70 electrocincada (25/10/2023)
130 m
Suministro y colocación de bandeja metálica de rejilla de 300x70 mm, electrozincada EZ C3, marca Pemsaband, Basor o similar, sin separadores, con p.p. de accesorios y soportes; montada suspendida. Incluye conductor de cobre desnudo 16 mm2 para protección equipotencial.
Totalmente montado, instalado, conexionado, probado y funcionando según memoria, planos y Pliego de Condiciones Técnicas Particulares, normas UNE EN , CTE, la normativa vigente y las recomendaciones realizadas por el fabricante.
Incluido: Elementos accesorios, replanteo, transporte, elevación y colocación de los materiales, disposición de los medios de seguridad y protección reglamentarios incluidos o no en el Plan de Seguridad, traída y retirada de herramientas y medios auxiliares de obra, transporte de escombros a vertedero autorizado más próximo y canon de vertido, limpieza del tajo.

| Medición | Uds. | Largo | Parcial |
|---|---|---|---|
| Montantes | 2 | 25.00 | 50.00 |
| Cubierta | 1 | 20.00 | 20.00 |
| Planta 1ª | 1 | 30.00 | 30.00 |
| Planta baja | 1 | 30.00 | 30.00 |
| Total |  |  | 130 |

**24.02.21** m Bandeja var galva caliente 70x300 30%acc
70 m
Suministro e instalación de bandeja metálica de varilla galvanizada en caliente, con tapa, de dimensiones 70x300 mm, para canalización eléctrica, suministrada en tramos de 3 m de longitud y con un incremento sobre el precio de la bandeja del 30% en concepto de de uniones, accesorios y piezas especiales, totalmente montada, sin incluir cableado, según el Reglamento Electrotécnico de Baja Tensión 2002.

| Medición | Uds. | Largo | Parcial |
|---|---|---|---|
| Acometida por cubierta | 1 | 70.00 | 70.00 |
| Total |  |  | 70 |

**24.02.22** m Bandeja var galva caliente 70x150 30%acc
90 m
Suministro e instalación de bandeja metálica de varilla galvanizada en caliente, con tapa, de dimensiones 70x150 mm, para canalización eléctrica, suministrada en tramos de 3 m de longitud y con un incremento sobre el precio de la bandeja del 30% en concepto de de uniones, accesorios y piezas especiales, totalmente montada, sin incluir cableado, según el Reglamento Electrotécnico de Baja Tensión 2002.

| Medición | Uds. | Largo | Parcial |
|---|---|---|---|
| Cubierta | 1 | 20.00 | 20.00 |
| Aparcamiento | 1 | 70.00 | 70.00 |
| Total |  |  | 90 |

### 24.03 LUMINARIAS Y MECANISMOS (11/01/2022)

**24.03.01** ud Luminaria de Emergencia LED 90 lm inc. cableado
29 ud
Suministro e instalación de luminaria de emergencia, con luminaria LED, flujo luminoso 160 lúmenes, carcada de 346x137x77 mm., clase II, IP42 con batería de Ni-Cd de alta temperatura, autonomía 1 h, alimentación 230 V, tiempo de carga <24 h. Incluso accesorios y elementos de fijación. Incluida caja para montaje en superficie, con grado de estanqueidad IP66, IK10. Totalmente instalada, probada y en funcionamiento. Según Reglamento Electrotécnico de Baja Tensión (Real Decreto 842/2002 de 2 de Agosto) e Instrucciones Técnicas Complementarias.
Incluida la parte proporcional de cableado libre de halógenos, con línea RZ1-K (AS) 0,6/1 kV Cobre, 1.5/2,5 mm² y tubo de protección flexible/rígido, para cada aparato de iluminación desde cuadro de planta.
Modelo propuesto: Daisalux HYDRA LD N3 + caja de empotrar en zonas sin falso techo, o modelo equivalente de similar calidad y prestaciones.

| Medición | Uds. | Parcial |
|---|---|---|
| Cubierta | 2 | 2.00 |
| Planta primera | 15 | 15.00 |
| Planta baja | 11 | 11.00 |
| Aparcamiento | 1 | 1.00 |
| Total |  | 29 |

**24.03.02** ud Luminaria de Emergencia LED 400 lm inc. cableado
22 ud
Suministro e instalación de luminaria de emergencia, con luminaria LED, flujo luminoso 400 lúmenes, carcada de 346x137x77 mm., clase II, IP42 con batería de Ni-Cd de alta temperatura, autonomía 1 h, alimentación 230 V, tiempo de carga <24 h. Incluso accesorios y elementos de fijación. Incluida caja para montaje en superficie, con grado de estanqueidad IP66, IK10. Totalmente instalada, probada y en funcionamiento. Según Reglamento Electrotécnico de Baja Tensión (Real Decreto 842/2002 de 2 de Agosto) e Instrucciones Técnicas Complementarias.
Incluida la parte proporcional de cableado libre de halógenos, con línea RZ1-K (AS) 0,6/1 kV Cobre, 1.5/2,5 mm² y tubo de protección flexible/rígido, para cada aparato de iluminación desde cuadro de planta.
Modelo propuesto: Daisalux HYDRA LD N8 + caja de empotrar en zonas sin falso techo, o modelo equivalente de similar calidad y prestaciones.

| Medición | Uds. | Parcial |
|---|---|---|
| Cubierta |  |  |
| Planta primera | 13 | 13.00 |
| Planta baja | 9 | 9.00 |
| Aparcamiento |  |  |
| Total |  | 22 |

**24.03.03** ud Luminaria de Emergencia LED 400 lm estanca inc. cableado
5 ud
Suministro e instalación de luminaria de emergencia estanca, con luminaria LED, flujo luminoso 400 lúmenes, carcada de 400x150x75 mm., clase II, IP42 con batería de Ni-Cd de alta temperatura, autonomía 1 h, alimentación 230 V, tiempo de carga <24 h. Incluso accesorios y elementos de fijación. Incluida caja para montaje en superficie, con grado de estanqueidad IP66, IK10. Totalmente instalada, probada y en funcionamiento. Según Reglamento Electrotécnico de Baja Tensión (Real Decreto 842/2002 de 2 de Agosto) e Instrucciones Técnicas Complementarias.
Incluida la parte proporcional de cableado libre de halógenos, con línea RZ1-K (AS) 0,6/1 kV Cobre, 1.5/2,5 mm² y tubo de protección flexible/rígido, para cada aparato de iluminación desde cuadro de planta.
Modelo propuesto: Daisalux NOVA o modelo equivalente de similar calidad y prestaciones.

| Medición | Uds. | Parcial |
|---|---|---|
| Cubierta | 2 | 2.00 |
| Planta primera | 1 | 1.00 |
| Planta baja |  |  |
| Aparcamiento | 2 | 2.00 |
| Total |  | 5 |

**24.03.04** ud Pantalla LED estanca 47W IP66 inc. cableado
17 ud
Suministro e instalacion de luminaria de superficie estanca IP66 de LED tipo pantalla, para interior y exterior. Cuerpo realizado en policarbonato, difusor en policarbonato opal. Equipo lumínico y driver integrado. Factor de potencia: >= 0,95. Mantenimiento del flujo luminoso: L80B20 50.000h. Clasificación de riesgo fotobiológico: Grupo sin riesgo. Low Flicker Risk. Temperatura ambiente: -30°C a + 40°C. EM Temperatura ambiente: +5°C a + 40°C. Apta para uso alimentario. Incluida su colocación suspendida. Instalada, conectada y en correcto estado de funcionamiento. Incluidas ayudas de albañilería y corte de placas o paneles para su correcta instalación. Según el Reglamento Electrotécnico de Baja Tensión 2002. Garantía mínima: 5 años.
Incluida la parte proporcional de cableado libre de halógenos, con línea RZ1-K (AS) 0,6/1 kV Cobre, 1.5/2,5 mm² y tubo de protección flexible/rígido, para cada aparato de iluminación desde cuadro de planta.
Modelo propuesto: Disano, modelo HIDRO LED 960 47W REF.16475500 o modelo equivalente de similar calidad y prestaciones.

| Medición | Uds. | Parcial |
|---|---|---|
| Cubierta | 5 | 5.00 |
| Planta primera | 1 | 1.00 |
| Planta baja | 1 | 1.00 |
| Aparcamiento | 7 | 7.00 |
|  | 3 | 3.00 |
| Total |  | 17 |

**24.03.05** ud Pantalla LED estanca 47W IP66 KIT emergencia inc. cableado
5 ud
Suministro e instalacion de luminaria de superficie estanca IP66 de LED tipo pantalla, para interior y exterior. Cuerpo realizado en policarbonato, difusor en policarbonato opal. Equipo lumínico y driver integrado. Factor de potencia: >= 0,95. Mantenimiento del flujo luminoso: L80B20 50.000h. Clasificación de riesgo fotobiológico: Grupo sin riesgo. Low Flicker Risk. Temperatura ambiente: -30°C a + 40°C. EM Temperatura ambiente: +5°C a + 40°C. Apta para uso alimentario. Incluida su colocación suspendida. Instalada, conectada y en correcto estado de funcionamiento. Incluidas ayudas de albañilería y corte de placas o paneles para su correcta instalación. Según el Reglamento Electrotécnico de Baja Tensión 2002. Garantía mínima: 5 años.
Incluida la parte proporcional de cableado libre de halógenos, con línea RZ1-K (AS) 0,6/1 kV Cobre, 1.5/2,5 mm² y tubo de protección flexible/rígido, para cada aparato de iluminación desde cuadro de planta.
Modelo propuesto: Disano, modelo HIDRO LED 960 47W REF.16475500 con KIT de emergencia, o modelo equivalente de similar calidad y prestaciones.

| Medición | Uds. | Parcial |
|---|---|---|
| Cubierta | 2 | 2.00 |
| Planta primera |  |  |
| Planta baja |  |  |
| Aparcamiento | 3 | 3.00 |
| Total |  | 5 |

**24.03.06** ud Luminaria 726 60x60 NW inc. cableado
157 ud
Suministro e instalación de luminaria modular 726 de SIMON o modelo equivalente de similar calidad y prestaciones. Cuadrada de 595x595 mm para instalación en Techo técnico perfilería vista, con tecnología LED formada por múltiples LEDs de baja potencia, con distribución fotométrica General.
Cuerpo fabricado en lámina de aluminio y pintado en Blanco.
Equipo electrónico incorporado en la luminaria, con control ON-OFF, aislado del cuerpo óptico y de la temperatura que éste último genera.
Lúmenes disponibles 3200 lm para NW y consumo total de la luminaria de 39 W (eficiencia del sistema real 82 lm/W). CRI>80.
Instalable también en techo escayola, superficie, perfil oculto o semioculto mediante accesorio.
Tensión de red 100-240 V 50/60Hz.
Mantenimiento luminoso L70 >30.000 h a 25º. y L90>.
Dimensiones luminaria: 595x595x10 mm. IP 20. Altura mínima de instalación:. Peso de la luminaria 2,6 kg.
Seguridad Fotobiológica: Grupo exento.
Marcado CE.
Incluida la parte proporcional de cableado libre de halógenos, con línea RZ1-K (AS) 0,6/1 kV Cobre, 1.5/2,5 mm² y tubo de protección flexible/rígido, para cada aparato de iluminación desde cuadro de planta.
Totalmente instalada, conectada y en correcto estado de funcionamiento, según el Reglamento Electrotécnico de Baja Tensión 2002.

| Medición | Uds. | Parcial |
|---|---|---|
| Cubierta |  |  |
| Planta primera | 87 | 87.00 |
| Planta baja | 70 | 70.00 |
| Aparcamiento |  |  |
| Total |  | 157 |

**24.03.07** ud Dowlight de LED 7W orientable inc. cableado
79 ud
Suministro e instalación de downlight técnico para empotrar en falsos techos de diámetro exterior <75 mm con reflector metalizado, con lámpara LED de 7 W, orientable, incluido driver electrónico regulable, cable, conector y accesorios para su anclaje, instalado incluyendo ayudas de albañilería y perforacio de techo, conectado y en correcto estado de funcionamiento, según el Reglamento Electrotécnico de Baja Tensión 2002.
Incluida la parte proporcional de cableado libre de halógenos, con línea RZ1-K (AS) 0,6/1 kV Cobre, 1.5/2,5 mm² y tubo de protección flexible/rígido, para cada aparato de iluminación desde cuadro de planta.

| Medición | Uds. | Parcial |
|---|---|---|
| Cubierta | 8 | 8.00 |
| Planta primera | 40 | 40.00 |
| Planta baja | 31 | 31.00 |
| Aparcamiento |  |  |
| Total |  | 79 |

**24.03.08** ud Luminaria suspendida lineal diseño inc. cableado
48 ud
Suministro e instalación de luminaria de diseño, suspendida lineal LED.
Incluido conector y accesorios para su anclaje, sistema de suspensión, instalado incluyendo ayudas de albañilería, conectado y en correcto estado de funcionamiento, según el Reglamento Electrotécnico de Baja Tensión 2002.
Incluida la parte proporcional de cableado libre de halógenos, con línea RZ1-K (AS) 0,6/1 kV Cobre, 1.5/2,5 mm² y tubo de protección flexible/rígido, para cada aparato de iluminación desde cuadro de planta.
Definir modelo.

| Medición | Uds. | Parcial |
|---|---|---|
| Cubierta |  |  |
| Planta primera | 24 | 24.00 |
| Planta baja | 24 | 24.00 |
| Aparcamiento |  |  |
| Total |  | 48 |

**24.03.09** ud Proyector de LED estanco 50W inc. cableado
7 ud
Suministro e instalación de proyectos de LED 50w, estanco IP67, para montaje en superficie, incluido conector y accesorios para su anclaje, instalado incluyendo ayudas de albañilería, conectado y en correcto estado de funcionamiento, según el Reglamento Electrotécnico de Baja Tensión 2002.
Incluida la parte proporcional de cableado libre de halógenos, con línea RZ1-K (AS) 0,6/1 kV Cobre, 1.5/2,5 mm² y tubo de protección flexible/rígido, para cada aparato de iluminación desde cuadro de planta.

| Medición | Uds. | Parcial |
|---|---|---|
| Cubierta |  |  |
| Planta primera | 4 | 4.00 |
| Planta baja | 1 | 1.00 |
| Aparcamiento | 2 | 2.00 |
| Total |  | 7 |

**24.03.10** ud Bañador de suelo LED 10W inc. cableado
5 ud
Suministro e instalación de luminaria tipo bañador de suelo de LED 10w, estanco IP67, para montaje en superficie o empotrado, incluido conector y accesorios para su anclaje, instalado incluyendo ayudas de albañilería, conectado y en correcto estado de funcionamiento, según el Reglamento Electrotécnico de Baja Tensión 2002.
Incluida la parte proporcional de cableado libre de halógenos, con línea RZ1-K (AS) 0,6/1 kV Cobre, 1.5/2,5 mm² y tubo de protección flexible/rígido, para cada aparato de iluminación desde cuadro de planta.

| Medición | Uds. | Parcial |
|---|---|---|
| Cubierta |  |  |
| Planta primera |  |  |
| Planta baja | 5 | 5.00 |
| Aparcamiento |  |  |
| Total |  | 5 |

**24.03.11** ud Punto luz luminaria decorativa / suspendida inc. cableado
45 ud
Punto de luz empotrado sencillo, instalado con cable de cobre cero halógenos monofásico con un aislamiento de tensión nominal de 450/750 V formada por fase+neutro+tierra de 1.5 mm2 de sección, bajo tubo flexible corrugado de doble capa de PVC de 13.5 mm de diámetro, totalmente instalado, conectado y en correcto estado de funcionamiento, según el Reglamento Electrotécnico de Baja Tensión 2002.
Incluida la parte proporcional de cableado libre de halógenos, con línea RZ1-K (AS) 0,6/1 kV Cobre, 1.5/2,5 mm² y tubo de protección flexible/rígido, para cada aparato de iluminación desde cuadro de planta.
No incluye luminaria.

| Medición | Uds. | Parcial |
|---|---|---|
| Cubierta |  |  |
| Planta primera | 25 | 25.00 |
| Planta baja | 20 | 20.00 |
| Aparcamiento |  |  |
| Total |  | 45 |

**24.03.12** ud Toma corriente calidad alta 10/16A empotrada inc. cableado
198 ud
Toma de corriente doméstica de calidad alta para instalaciones empotradas (o en canal eléctrica metálica), 2 polos+tierra lateral, con mecanismo completo de 10/16A, 230 V,incluyendo pequeño material, accesorios así como cable de la derivación desde la caja de registro incluso marco, totalmente instalada, conectada y en correcto estado de funcionamiento, según el Reglamento Electrotécnico de Baja Tensión 2002.
Existirá la posibilidad de elección de colores para distinguir la alimentación de RED o GRUPO/SAI.
Incluida la parte proporcional de cableado libre de halógenos, con línea RZ1-K (AS) 0,6/1 kV Cobre, 2,5 mm² y tubo de protección flexible/rígido, para cada toma desde cuadro de planta.
Modelo propuesto mecanismo: Hager de la serie Berker, color standard a definir.

| Medición | Uds. | Parcial |
|---|---|---|
| Tomas simples |  |  |
| Cubierta | 2 | 2.00 |
| Planta primera | 54 | 54.00 |
| Planta baja | 50 | 50.00 |
| Aparcamiento |  |  |
| Tomas múltiples |  |  |
| Cubierta |  |  |
| fórmula: (2)*a | 18 | 36.00 |
| fórmula: (2)*a | 17 | 34.00 |
| TV |  |  |
| fórmula: (2)*a | 5 | 10.00 |
| fórmula: (2)*a | 6 | 12.00 |
| Total |  | 198 |

**24.03.13** ud Caja empot pared/suelo 4TC + 2 RJ45 calidad alta inc. cableado
30 ud
Suministro e instalación de caja con 4 Tomas de corriente (2 RED + 2 SAI), y 2 RJ45. Calidad alta. Compuesto por mecanismos, marcos y tapas, caja para dejar empotrada en paramentos verticales o en pavimento, cajas de suelo o equivalente, Cumpliendo la normativa UNE que le es aplicable y las Directivas Europeas de B.T., Seguridad y Compatibilidad Electromagnética. Con P.P. de accesorios de fijación, terminales, tornillos, etc. Incluidos marcos, tapas, mano de obra, replanteos, limpieza previa y ayudas de albañilería que se precisen, así como la utilización de herramientas y medios auxiliares que se precisen, manipulación, retirada de material sobrante y limpieza posterior, etc. Se entiende material totalmente instalado, verificado, con controles, ensayos y puesta en marcha. Se aportarán los certificados correspondientes a su homologación, cumplimiento de normas, ensayos y pruebas. Cumpliendo la normativa UNE-EN 50267-2-2 sobre "Material Libre de Halógenos" y los criterios de montaje expresados en el Reglamento Electrotécnico de Baja Tensión (Real Decreto 842/2002 de 2 de Agosto) e Instrucciones Técnicas Complementarias.
Incluida la parte proporcional de cableado libre de halógenos, con línea RZ1-K (AS) 0,6/1 kV Cobre, 2,5 mm² y tubo de protección flexible/rígido, para cada toma desde cuadro de planta.

| Medición | Uds. | Parcial |
|---|---|---|
| Cubierta |  |  |
| Planta primera | 20 | 20.00 |
| Planta baja | 10 | 10.00 |
| Aparcamiento |  |  |
| Total |  | 30 |

**24.03.14** ud Cuadro auxiliar c/protec y tomas M+T
2 ud
Suministro e instalación de cuadro auxiliar estanco IP66, dotado de protección automática trifásica 4P y monofásica 16 A. Incluida toma de corriente trifásica estanca de 16 A y 2 tomas de corriente monofásicas estancas. Totalmente instalado y probado. Conforme al Reglamento Electrotécnico de Baja Tensión (Real Decreto 842/2002 de 2 de Agosto) e Instrucciones Técnicas Complementarias.

| Medición | Uds. | Parcial |
|---|---|---|
| Cubierta | 1 | 1.00 |
| Planta primera |  |  |
| Planta baja |  |  |
| Aparcamiento | 1 | 1.00 |
| Total |  | 2 |

**24.03.15** ud Intr bipolar empotrado inc. cableado
40 ud
Suministro e instalación de interruptor bipolar (2P), de calidad alta, intensidad asignada 16 AX, tensión asignada 250 V, con tecla simple, de color blanco y marco embellecedor para 1 elemento, de color blanco; instalación empotrada, incluso suministro de caja para emportar y pequeño material, accesorios así como cable de la derivación desde la caja de registro incluso marco, totalmente instalada, conectada y en correcto estado de funcionamiento, según el Reglamento Electrotécnico de Baja Tensión 2002.
Incluida la parte proporcional de cableado libre de halógenos, con línea RZ1-K (AS) 0,6/1 kV Cobre, 2,5 mm² y tubo de protección flexible/rígido, para cada toma desde cuadro de planta.
Modelo propuesto mecanismo: Hager de la serie Berker, color standard a definir.

| Medición | Uds. | Parcial |
|---|---|---|
| Cubierta |  |  |
| Planta primera | 26 | 26.00 |
| Planta baja | 14 | 14.00 |
| Aparcamiento |  |  |
| Total |  | 40 |

**24.03.16** ud Conmutador empotrado inc. cableado
10 ud
Suministro e instalación de conmutador empotrado, calidad alta, intensidad asignada 16 AX, tensión asignada 250 V, con tecla simple, de color blanco y marco embellecedor para 1 elemento, de color blanco; instalación empotrada, incluso suministro de caja para emportar y pequeño material, accesorios así como cable de la derivación desde la caja de registro incluso marco, totalmente instalada, conectada y en correcto estado de funcionamiento, según el Reglamento Electrotécnico de Baja Tensión 2002.
Incluida la parte proporcional de cableado libre de halógenos, con línea RZ1-K (AS) 0,6/1 kV Cobre, 2,5 mm² y tubo de protección flexible/rígido, para cada toma desde cuadro de planta.
Modelo propuesto mecanismo: Hager de la serie Berker, color standard a definir.

| Medición | Uds. | Parcial |
|---|---|---|
| Cubierta |  |  |
| Planta primera | 4 | 4.00 |
| Planta baja | 6 | 6.00 |
| Aparcamiento |  |  |
| Total |  | 10 |

**24.03.17** ud Sensor de presencia encendido inc. cableado
22 ud
Suministro e instalación de sensor de presencia de caldiad alta, asignada 250 V, instalación empotrada, incluso suministro de caja para emportar y pequeño material, accesorios así como cable de la derivación desde la caja de registro incluso marco, totalmente instalada, conectada y en correcto estado de funcionamiento, según el Reglamento Electrotécnico de Baja Tensión 2002.
Incluida la parte proporcional de cableado libre de halógenos, con línea RZ1-K (AS) 0,6/1 kV Cobre, 2,5 mm² y tubo de protección flexible/rígido, para cada toma desde cuadro de planta.

| Medición | Uds. | Parcial |
|---|---|---|
| Cubierta | 4 | 4.00 |
| Planta primera | 9 | 9.00 |
| Planta baja | 9 | 9.00 |
| Aparcamiento |  |  |
| Total |  | 22 |

**24.03.18** ud Interruptor estanco superfice inc. cableado
4 ud
Interruptor o conmutador unipolar (1P) estanco, con grado de protección IP55, monobloc, gama básica, intensidad asignada 10 AX, tensión asignada 250 V, con tecla simple y caja, de color gris, instalado en superficie.
Incluida la parte proporcional de cableado libre de halógenos, con línea RZ1-K (AS) 0,6/1 kV Cobre, 2,5 mm² y tubo de protección flexible/rígido, para cada toma desde cuadro de planta.

| Medición | Uds. | Parcial |
|---|---|---|
| Previsión | 4 | 4.00 |
| Total |  | 4 |

**24.03.19** ud Base toma de corriente estanca superficie inc. cableado
20 ud
Base de toma de corriente con contacto de tierra (2P+T), tipo Schuko, estanco, con grado de protección IP55, monobloc, gama básica, intensidad asignada 16 A, tensión asignada 250 V, con tapa y caja con tapa, de color gris, instalada en superficie.
Incluida la parte proporcional de cableado libre de halógenos, con línea RZ1-K (AS) 0,6/1 kV Cobre, 2,5 mm² y tubo de protección flexible/rígido, para cada toma desde cuadro de planta.

| Medición | Uds. | Parcial |
|---|---|---|
| Cubierta | 20 | 20.00 |
| Planta primera |  |  |
| Planta baja |  |  |
| Aparcamiento |  |  |
| Total |  | 20 |

**24.03.20** u Toma corr ind slnt TRIF 16A inc./cableado inc. cableado (11/01/2022)
2 u
Toma de corriente industrial de base saliente, trifásica (3P+N+T) de 16A de intensidad y con un grado de protección IP 44, totalmente instalada, conectada y en correcto estado de funcionamiento, según el Reglamento Electrotécnico de Baja Tensión 2002.
Incluida la parte proporcional de cableado libre de halógenos, con línea RZ1-K (AS) 0,6/1 kV Cobre, 6-10 mm² (según esquema unifilar) y tubo de protección flexible/rígido, para cada toma desde cuadro de planta.

| Medición | Uds. | Parcial |
|---|---|---|
| Cubierta | 1 | 1.00 |
| Planta primera |  |  |
| Planta baja |  |  |
| Aparcamiento | 1 | 1.00 |
| Total |  | 2 |

## 25 DATOS (25/10/2023)

### 25.01 RACKS (25/10/2023)

**25.01.01** ud Rack de comunicaciones de 42 U (800x1000) (25/10/2023)
2 ud
Suministro y colocación de Rack de comunicaciones, de 42 UA de 800x1000mm (WxD)
Formado por:
Rack de comunicaciones de 42U, 800x100mm (ancho x fondo). Perfiles delanteros y traseros de 19´´ regulables en profundidad. Ventiladores. Zócalo de 100 mm altura para facilitar la entrada de cables. Puertas delanteras y traseras de policarbonato cerradas con llave. Paneles laterales. Regleta de conectores schucko y CEI. Guíacables horizontales de 1 UA. Según configuración de esquemas. Incluye tornillería.
Completamente instalado.

**25.01.02** ud Suministro e instalacíon de bandeja 19" (25/10/2023)
14 ud
Suministro e instalación de Bandeja 19´´ para 24 puertos LC-duplex / 48 LC, con bandejas de empalme de hasta 96 fibras. con elementos de enrutado de fibras. Marca / Modelo: Systimax; PANDUIT, Datwyler o equivalente

| Medición | Uds. | Parcial |
|---|---|---|
| fórmula: (2)*a | 7 | 14.00 |
| Total |  | 14 |

**25.01.03** ud Panel 19" 24 conextores RJ45 Cat 6A (25/10/2023)
14 ud
Suministro e instalación de panel 19´´ con 24 conectores RJ45 Cat 6A UTP, conexión a cable horizontal por desplamiento de aislante, según ISO/IEC 11801 2da Ed. Conectado a los cables de distribución horizontal. Incluye bridas, tornillería y elementos de sujeción, etiquetado de los conectores. Completamente instalado. Marca/Modelo: Panduit; Systimax Gigaspeed, Datwyler o equivalente.

| Medición | Uds. | Parcial |
|---|---|---|
| fórmula: (2)*a | 7 | 14.00 |
| Total |  | 14 |

### 25.02 CABLEADO (25/10/2023)

**25.02.01** m Cable fibra optica de datos troncal 8 fibras monomodo 9/125 (25/10/2023)
180 m
Punto de conexión de troncal en fibra óptica: suministro e instalación de cable de fibra óptica troncal interior/exterior. Cable de 8 fibras monomodo 9/125 um OS1/OS2, de construcción holgada, con gel bloqueante al agua, fibras de aramida protección antirroedores y resistencia a la tracción, según ISO/IEC 11801 2da Ed, ITU G.652.D. cubierta de acuerdo a CPR Cca s1b, d1, a1. Incluido accesorios de sujeción. Completamente instalado.
Marca / Modelo: Panduit o Systimax, Datwyler o primera marca a especificar.

| Medición | Uds. | Largo | Parcial |
|---|---|---|---|
| Canaliz desde rack existente | 2 | 90.00 | 180.00 |
| Total |  |  | 180 |

**25.02.02** ud Punto de conexión de datos. Cable Cat 6A U/UTP. Puntos mecanismo (25/10/2023)
50 ud
Punto de conexión de datos en planta: suministro e instalación de cable 4 pares trenzados Cat 6A U/UTP, AWG24, con cubierta segun CPR Cca s1b,d1,a1, según ISO/IEC 11801 2da Ed. Incluye cable, tubo corrugado, accesorios de sujeción, mecanismo e identificación del cable. Media según planos y trazado necesario. Completamente instalado.
Cableado marca / Modelo: Panduit / Minicom CJ6X88TGxx; Systimax / MGS600-246 GigaSpeed X10D, Datwyler o equivalente de primera calidad.
Modelo propuesto mecanismo: Hager de la serie Berker, color standard a definir.

| Medición | Uds. | Parcial |
|---|---|---|
| Tomas simples |  |  |
| Planta primera | 5 | 5.00 |
| Planta baja | 5 | 5.00 |
| Tomas múltiples |  |  |
| Planta primera | 20 | 20.00 |
| Planta baja | 20 | 20.00 |
| Total |  | 50 |

**25.02.03** ud Punto de conexión de datos. Cable Cat 6A U/UTP. Antenas wifi (25/10/2023)
17 ud
Punto de conexión de datos en planta para antenas WIFI: suministro e instalación de cable 4 pares trenzados Cat 6A U/UTP, AWG23, con cubierta clase CPR Cca s1b,d1,a1, según ISO/IEC 11801 2da Ed. Incluye cable, tubo corrugado, accesorios de sujeción e identificación del cable. Media según planos y trazado necesario. Completamente instalado.
Cableado marca / Modelo: Panduit / Minicom CJ6X88TGxx; Systimax / MGS600-246 GigaSpeed X10D, Datwyler o equivalente de primera calidad.

| Medición | Uds. | Parcial |
|---|---|---|
| Cubierta | 1 | 1.00 |
| Planta primera | 9 | 9.00 |
| Planta baja | 7 | 7.00 |
| Total |  | 17 |

**25.02.04** ud Punto de conexión de datos. Cable Cat 6A U/UTP. TV (25/10/2023)
11 ud
Punto de conexión de datos en planta para televisores IP (TV): suministro e instalación de cable 4 pares trenzados Cat 6A U/UTP, AWG23, con cubierta clase CPR Cca s1b,d1,a1, según ISO/IEC 11801 2da Ed. Incluye cable, tubo corrugado, accesorios de sujeción, mecanismo e identificación del cable. Media según planos y trazado necesario. Completamente instalado.
Cableado marca / Modelo: Panduit / Minicom CJ6X88TGxx; Systimax / MGS600-246 GigaSpeed X10D, Datwyler o equivalente de primera calidad.
Modelo propuesto mecanismo: Hager de la serie Berker, color standard a definir.

**25.02.05** ud Punto de conexión de datos. Cable Cat 6A U/UTP Mecanismo inc. BT (25/10/2023)
60 ud
Punto de conexión de datos en planta: suministro e instalación de cable 4 pares trenzados Cat 6A U/UTP EN MECANISMOS INCLUIDO EN PROYECTO ELÉCTRICO. Incluye cable, tubo corrugado, accesorios de sujeción e identificación del cable. Media según planos y trazado necesario. Completamente instalado.
Cableado marca / Modelo: Panduit / Minicom CJ6X88TGxx; Systimax / MGS600-246 GigaSpeed X10D, Datwyler o equivalente de primera calidad.
Modelo propuesto mecanismo: Hager de la serie Berker, color standard a definir.

| Medición | Uds. | Parcial |
|---|---|---|
| Cajas de suelo |  |  |
| fórmula: (2)*a | 20 | 40.00 |
| fórmula: (2)*a | 10 | 20.00 |
| Total |  | 60 |

**25.02.06** ud Punto de conexión de datos. Cable Cat 6A U/UTP Macho (25/10/2023)
15 ud
Punto de conexión de datos en planta: suministro e instalación de cable 4 pares trenzados Cat 6A U/UTP MACHO. Incluye cable, tubo corrugado, accesorios de sujeción e identificación del cable. Media según planos y trazado necesario. Completamente instalado.
Cableado marca / Modelo: Panduit / Minicom CJ6X88TGxx; Systimax / MGS600-246 GigaSpeed X10D, Datwyler o equivalente de primera calidad.

| Medición | Uds. | Parcial |
|---|---|---|
| Previsión controles | 15 | 15.00 |
| Total |  | 15 |

**25.02.07** ud Punto de conexión de datos. Cable Cat 6A U/UTP Salida cable M/H (25/10/2023)
86 ud
Punto de conexión de datos en planta: suministro e instalación de cable 4 pares trenzados Cat 6A U/UTP SALIDA DE CABLE (VER VAGAS DE CABLE NECESARIAS EN EL PUNTO DE SALIDA), con conector macho o hembra. Incluye cable, tubo corrugado, accesorios de sujeción e identificación del cable. Media según planos y trazado necesario. Completamente instalado.
Cableado marca / Modelo: Panduit / Minicom CJ6X88TGxx; Systimax / MGS600-246 GigaSpeed X10D, Datwyler o equivalente de primera calidad.

| Medición | Uds. | Parcial |
|---|---|---|
| Mesas técnicos |  |  |
| fórmula: (5)*a | 8 | 40.00 |
| fórmula: (5)*a | 8 | 40.00 |
| Recepción | 6 | 6.00 |
| Total |  | 86 |

**25.02.08** ud Toma simple RJ45 Cat 6A. Hager serie Berker (26/10/2023)
15 ud
Suministro e instalación de toma simple de datos con conector tipo RJ-45 de 8 contactos, categoría 6A, de calidad alta. Incluyendo mecanismo, marco y embellecedor. Totalmente terminado, con cable conectado, probada y en funcionamiento.
Modelo propuesto mecanismo: Hager de la serie Berker, color standard a definir.

| Medición | Uds. | Parcial |
|---|---|---|
| Previsiíon | 15 | 15.00 |
| Total |  | 15 |

**25.02.09** ud Certificación de enlace de fibra óptica, con OTDR (25/10/2023)
4 ud
Certificación de enlace de fibra óptica, con OTDR (Reflectometría en Dominio del Tiempo), siguiendo la norma ISO/IEC 2da Ed, de cada uno de las fibras. Entrega de registro de certificaciones en orden alfabético en PDF.

**25.02.10** ud Certificación de enlace permanente de cableado de cobre (25/10/2023)
254 ud
Certificación de enlace permanente de cableado de cobre, entre conectores de panel y puesto de trabajo y panel en rack, según la categoría del enlace, siguiendo la norma ISO/IEC 2da Ed. Uso de herramienta de certificación de cableado estructurado. Entrega de registro de certificaciones en orden alfabético en PDF.

| Medición | Uds. | Parcial |
|---|---|---|
|  | 50 | 50.00 |
|  | 17 | 17.00 |
|  | 11 | 11.00 |
|  | 60 | 60.00 |
|  | 15 | 15.00 |
|  | 86 | 86.00 |
|  | 15 | 15.00 |
| Total |  | 254 |

**25.02.11** ud Pruebas y Documentación as-built de SCE (25/10/2023)
1 ud
Realización de pruebas de funcionamiento con la DF y Documentación as-built del sistema de cableado estructurado según especificaciones de la memoria, entregada en formato electrónico y una copia en papel.

### 25.03 CANALIZACIONES (25/10/2023)

**25.03.01** m Tb corru db PVC Ø50mm 30%acc
90 m
Tubo flexible corrugado doble capa de PVC de 50 mm de diámetro nominal para canalización empotrada, con un grado de protección mecánica 7 y con un incremento sobre el precio del tubo del 30% en concepto de uniones, accesorios y piezas especiales, totalmente instalado, incluso ayudas de albañileria, sin incluir cableado, según NT-IEEV/89 y el Reglamento Electrotécnico de Baja Tensión 2002.

| Medición | Uds. | Parcial |
|---|---|---|
| Acometida desde edificio | 90 | 90.00 |
| Total |  | 90 |

**25.03.02** m Bandeja tipo Rejiband 150x70 electrocincada
120 m

| Medición | Uds. | Largo | Parcial |
|---|---|---|---|
| Planta 1ª | 1 | 50.00 | 50.00 |
| Planta baja | 1 | 50.00 | 50.00 |
| Previsión garaje | 1 | 20.00 | 20.00 |
| Total |  |  | 120 |

**25.03.03** m Bandeja tipo Rejiband 300x70 electrocincada
115 m

| Medición | Uds. | Largo | Parcial |
|---|---|---|---|
| Montante | 2 | 20.00 | 40.00 |
| Cubierta | 1 | 15.00 | 15.00 |
| Planta primera | 1 | 30.00 | 30.00 |
| Planta baja | 1 | 30.00 | 30.00 |
| Total |  |  | 115 |

### 25.04 WLAN (25/10/2023)

**25.04.01** ud AP WiFi U6 Lite, AC Pro AC Mesh AC LR (25/10/2023)
17 ud
Suministro e instalación de Access Point WiFi: U6 Lite, AC Pro AC Mesh AC LR.
Alimentación POE.
Configurado según requerimientos del cliente, integrado en la red WLAN.
Incluye soporte de pared propietario. Incluye soporte de 5 años y licencia controladora.
Completamente instalado.
Toda la red wifi debe ser compatible con la instalación en funcionamiento de AINIA: compatibilidad con sistema wifi Unifi, gestionable desde Unifi con todas sus configuraciones, sincronizado, aceso por MC, diferentes SSIDs, ampliable con nuevos APs.

| Medición | Uds. | Parcial |
|---|---|---|
| Cubierta | 1 | 1.00 |
| Planta primera | 9 | 9.00 |
| Planta baja | 7 | 7.00 |
| Total |  | 17 |

**25.04.02** ud Realización de Site Survey de la instalación WIFI. Previo (25/10/2023)
1 ud
Realización de Site Survey de la instalación WIFI. Muestreo por zonas y/o en tipología de zonas. Estudios de cobertura en fase de ejecución de la instalación de cableado con la obra ya iniciada y parte de la tabiquería ejecutada.
Toda la red wifi debe ser compatible con la instalación en funcionamiento de AINIA: compatibilidad con sistema wifi Unifi, gestionable desde Unifi con todas sus configuraciones, sincronizado, aceso por MC, diferentes SSIDs, ampliable con nuevos APs.

**25.04.03** ud Realización de Site Survey de la instalación WIFI. Final (25/10/2023)
1 ud
Realización de Site Survey de la instalación WIFI. Muestreo por zonas y/o en tipología de zonas. Estudios de cobertura en fase de instalación de cableado ya ejecutada y con la obra civil acabada para confirmar la cobertura de todas las zonas.
Toda la red wifi debe ser compatible con la instalación en funcionamiento de AINIA: compatibilidad con sistema wifi Unifi, gestionable desde Unifi con todas sus configuraciones, sincronizado, aceso por MC, diferentes SSIDs, ampliable con nuevos APs.

## 26 PROTECCIÓN CONTRA INCENDIOS (11/01/2022)
Detector óptico de humos convencional, de ABS color blanco, formado por un elemento sensible a los humos claros, para alimentación de 12 a 30 Vcc, con doble led de activación e indicador de alarma color rojo, salida para piloto de señalización remota y base universal. Incluso elementos de fijación.

### 26.01 DETECCIÓN DE INCENDIOS (11/01/2022)

**26.01.01** ud P alzada amplaicion central incendios existente y conexión lazos
1 ud
Partida alzada para ampliacion de lazos en central de incendios existente. Incluye todos los elementos, incluidas tarjetas de red, para el perfecto funcionamiento y conexionado de los elementos de la ampliación en centralita existente. Incluida programación y configuración para incluir la ampliación en el sistema existente de detección contra incendios.

**26.01.02** ud Detector óptico-térmico analógico
14 ud
Suministro e instalación de detector de tecnología combinada óptico-térmica, analógico inteligente, con aislador incorporado. Direccionamiento sencillo mediante dos roto-swich decádicos (01-159). Funciones lógicas programables desde la central de incendios. Fabricado en ABS pirorretardante. Equipado con doble led que permite ver el estado del detector desde cualquier posición y micro interruptor activable mediante imán para realizar un test de funcionamiento local. Ideal para fuegos de evolución lenta, con partículas de humo visibles. Incorpora funciones de test manual y automático. Fácilmente desmontable para su limpieza. De color blanco, incluye base B501AP intercambiable con el resto de detectores analógicos. Compatible con protocolos OPAL 159+159 y CLIP 99+99. Conforme al Reglamento (UE) nº 305/2011 del Parlamento Europeo relativo a los productos de la construcción. Aprobado según los requisitos de EN54-7 y EN54-17, con certificado CPD: 0786-CPD-20640. En el precio del detector se incluirá la parte proporcional de cableado libre de halógenos correspondiente, bajo tubo corrugado o rígido de PVC. Totalmente instalado, programado y funcionando según planos, pliego de condiciones y CTE SI.
Marca NOTIFIER Modelo NFXI-SMT2 o equivalente aprobado de similar calidad y capacidades.

| Medición | Uds. | Parcial |
|---|---|---|
| Parking | 14 | 14.00 |
| Planta baja |  |  |
| Planta primera |  |  |
| Cubierta |  |  |
| Total |  | 14 |

**26.01.03** ud Detector óptico analógico
110 ud
Suministro e instalación de detector óptico de humo analógico inteligente con aislador incorporado NFXI-OPT. Direccionamiento sencillo mediante dos roto-swich decádicos (01-159). Funciones lógicas programables desde la central de incendios. Fabricado en ABS pirorretardante. Equipado con doble led que permite ver el estado del detector desde cualquier posición y micro interruptor activable mediante imán para realizar un test de funcionamiento local. Ideal para fuegos de evolución lenta, con partículas de humo visibles. Incorpora funciones de test manual y automático.Fácilmente desmontable para su limpieza. De color blanco, incluye base B501AP intercambiable con el resto de detectores analógicos. Compatible con protocolos OPAL 159+159 y CLIP 99+99. Conforme al Reglamento (UE) nº 305/2011 del Parlamento Europeo relativo a los productos de la construcción. Aprobado según los requisitos de EN54-7 y EN54-17, con certificado CPD: 0786-CPD-20640. En el precio del detector se incluirá la parte proporcional de cableado libre de halógenos correspondiente, bajo tubo corrugado o rígido de PVC. Totalmente instalado, programado y funcionando según planos, pliego de condiciones y CTE SI.
Marca NOTIFIER Modelo NFXI-SMT2 o equivalente aprobado de similar calidad y capacidades.
Se incluyen en medicion los detectores sobre falso techo para aquellas zonas donde éstos tengan una altura superior a 80 cm.

| Medición | Uds. | Parcial |
|---|---|---|
| Parking | 1 | 1.00 |
| fórmula: (2)*a | 22 | 44.00 |
| fórmula: (2)*a | 28 | 56.00 |
| Cubierta | 5 | 5.00 |
| Cubierta | 3 | 3.00 |
| Ascensor | 1 | 1.00 |
| Total |  | 110 |

**26.01.04** ud Pulsador de alarma rearmable direccionable analógico
9 ud
Suministro e instalación de pulsador manual de alarma con elemento rearmable, direccionable y con aislador de cortocircuito incorporado M5A-RP02FF-N026-41. Direccionamiento sencillo mediante dos roto-swich decádicos (01-159). Dispone de Led que permite ver el estado del equipo. Prueba de funcionamiento y rearme mediante llave. Incluye caja para montaje en superficie PS031W y tapa de protección. Compatible con protocolos OPAL 159+159 y CLIP 99+99. Conforme al Reglamento (UE) nº 305/2011 del Parlamento Europeo relativo a los productos de la construcción. Aprobado según los requisitos de EN54-11 y EN54-17 con certificado CPD: 0832-CPD-0702. En el precio se incluirá la parte proporcional de cableado libre de halógenos correspondiente, bajo tubo corrugado o rígido de PVC. Totalmente instalado, programado y funcionando según planos, pliego de condiciones y CTE SI.
Marca NOTIFIER Modelo NFXI-SMT2 o equivalente aprobado de similar calidad y capacidades.

| Medición | Uds. | Parcial |
|---|---|---|
| Planta sótano | 2 | 2.00 |
| Planta baja | 3 | 3.00 |
| Planta primera | 3 | 3.00 |
| Cubierta | 1 | 1.00 |
| Total |  | 9 |

**26.01.05** ud Sirena direccionable con flash transparente
9 ud
Suministro e instalación de sirena direccionable con flash WSS-PC-I02 de color transparente, alimentada del lazo analógico con aislador de cortocircuito incorporado. Contiene leds de alta luminosidad con un consumo máx.: 14,7mA. Salida de sonido máx. 97dBA +/-3dB @ 1m. Frecuencia del flash estroboscópico: 1Hz. Dispone de 32 tonos y 3 niveles de volumen (alto, medio y bajo) seleccionables mediante microinterruptores. Se alimenta directamente del lazo ocupando una dirección de 0 a 159 de módulo de control. a través de micro interruptores. Posibilidad de montaje con bases de bajo perfil, altas y estancas IP66 ( B501AP, BRR o WRR). Incluye función de bloqueo en base y base de montaje B501AP. Compatible con protocolos OPAL 159+159 y CLIP 99+99. Cobertura clase O ( Abierta) : O-2,4-2 para 0,4 lux/m2. Conforme al Reglamento (UE) nº 305/2011 del Parlamento Europeo relativo a los productos de la construcción. Aprobada según los requisitos de EN54-3, EN54-23 y EN54-17 con certificado CPD: 0832-CPD-1812. En el precio se incluirá la parte proporcional de cableado libre de halógenos correspondiente, bajo tubo corrugado o rígido de PVC. Totalmente instalado, programado y funcionando según planos, pliego de condiciones y CTE SI.
Marca NOTIFIER Modelo NFXI-SMT2 o equivalente aprobado de similar calidad y capacidades.

| Medición | Uds. | Parcial |
|---|---|---|
| Planta sótano | 2 | 2.00 |
| Planta baja | 3 | 3.00 |
| Planta primera | 3 | 3.00 |
| Cubierta | 1 | 1.00 |
| Total |  | 9 |

**26.01.06** u Sir conve acus/opt ext alarm (11/01/2022)
1 u
Sirena convencional óptica/acústica de alarma de incendios para exteriores con marcado CE, con cambio automático de polaridad, tensión de funcionamiento de 24 V, corriente continua, 390 mA de consumo y 100 dB de potencia a 24 V y 1 metro, fabricada en ABS, con forma circular y pintada en color rojo, conforme a las especificaciones dispuestas en la norma UNE 23007 y en el Reglamento de Instalaciones de Protección contra Incendios. En el precio del detector se incluirá la parte proporcional de cableado libre de halógenos correspondiente, bajo tubo corrugado o rígido de PVC. Totalmente instalado, comprobado y en correcto funcionamiento según DB SI-4 del CTE.
Marca NOTIFIER Modelo NFXI-SMT2 o equivalente aprobado de similar calidad y capacidades.

### 26.02 EXTINCIÓN DE INCENDIOS (11/01/2022)

**26.02.01** ud Puesto de control red de BIEs 3 - 2 1/2 "
1 ud
Suinistro e instalación de puesto de control de red de BIEs, de 3-2 1/2" de diámetro, unión ranura y ranura, formado por válvula de retención y alarma de hierro fundido, trim de acero galvanizado y cámara de retardo de fundición, para sistema de tubería mojada. Instalación en posición horizontal o vertical según convenga. Incluso alarma hidráulica con motor de agua y gong, accesorios (detector de flujo). Incluidas todas las piezas necesarias para conexión a la red de distribución de agua existente en lugar indicado en planos así como soportación y elementos hidráulico/electrónicos para la transmisión de alarmas o información al sistema de gestión o centralita de incendios. Totalmente instalado, probado y en funcionamiento.

**26.02.02** m Red de distribución de agua 2 1/2" DN 65 mm.
45 m
Suinistro e instalación red aérea de distribución de agua para abastecimiento de los equipos de extinción de incendios, formada por tubería de acero negro con soldadura longitudinal, de 2 1/2" DN 65 mm de diámetro, unión roscada, sin calorifugar, que arranca desde la fuente de abastecimiento de agua hasta cada equipo de extinción de incendios. Incluso material auxiliar para montaje y sujeción a la obra, accesorios y piezas especiales, mano de imprimación antioxidante de al menos 50 micras de espesor, y dos manos de esmalte rojo de al menos 40 micras de espesor cada una.

| Medición | Uds. | Largo | Parcial |
|---|---|---|---|
| Conexión edificio existente | 1 | 25.00 | 25.00 |
| Garaje | 1 | 20.00 | 20.00 |
| Total |  |  | 45 |

**26.02.03** m Red de distribución de agua 2"
115 m
Red aérea de distribución de agua para abastecimiento de los equipos de extinción de incendios, formada por tubería de acero negro con soldadura longitudinal, de 2" DN 50 mm de diámetro, unión roscada, sin calorifugar, que arranca desde la fuente de abastecimiento de agua hasta cada equipo de extinción de incendios. Incluso material auxiliar para montaje y sujeción a la obra, accesorios y piezas especiales, mano de imprimación antioxidante de al menos 50 micras de espesor, y dos manos de esmalte rojo de al menos 40 micras de espesor cada una.

| Medición | Uds. | Largo | Parcial |
|---|---|---|---|
| Parking | 30 |  | 30.00 |
| Montantes | 2 | 25.00 | 50.00 |
| Planta baja |  |  |  |
| Planta primera | 1 | 35.00 | 35.00 |
| Total |  |  | 115 |

**26.02.04** m Red de distribución de agua 1 1/2"
30 m
Red aérea de distribución de agua para abastecimiento de los equipos de extinción de incendios, formada por tubería de acero negro con soldadura longitudinal, de 1 1/2" DN 40 mm de diámetro, unión roscada, sin calorifugar, que arranca desde la fuente de abastecimiento de agua hasta cada equipo de extinción de incendios. Incluso material auxiliar para montaje y sujeción a la obra, accesorios y piezas especiales, mano de imprimación antioxidante de al menos 50 micras de espesor, y dos manos de esmalte rojo de al menos 40 micras de espesor cada una.

| Medición | Uds. | Largo | Parcial |
|---|---|---|---|
| Sótano |  |  |  |
| Planta baja | 1 | 10.00 | 10.00 |
| Planta primera | 1 | 5.00 | 5.00 |
|  | 1 | 15.00 | 15.00 |
| Total |  |  | 30 |

**26.02.05** m Red de distribución de agua 1"
40 m
Red aérea de distribución de agua para abastecimiento de los equipos de extinción de incendios, formada por tubería de acero negro con soldadura longitudinal, de 1" DN 25 mm de diámetro, unión roscada, sin calorifugar, que arranca desde la fuente de abastecimiento de agua hasta cada equipo de extinción de incendios. Incluso material auxiliar para montaje y sujeción a la obra, accesorios y piezas especiales, mano de imprimación antioxidante de al menos 50 micras de espesor, y dos manos de esmalte rojo de al menos 40 micras de espesor cada una.

| Medición | Uds. | Largo | Parcial |
|---|---|---|---|
| Sótano | 2 | 5.00 | 10.00 |
| Planta baja | 3 | 5.00 | 15.00 |
| Planta primera | 3 | 5.00 | 15.00 |
| Total |  |  | 40 |

**26.02.06** ud Armario empotrar BIE + Extintor + alarma
6 ud
Armario modular de alta calidad preparado para montaje empotrado-enrasado, para alojar BIE-25, dos extintores, sirena y pulsador de alarma. De formato vertical. Fabricado en una pieza en chapa DC01 de espesor 1mm. Pintado en poliéster en polvo, color balnco. Puerta ciega Bisagra tipo piano. Cerradura tipo resbalón fabricada en termoplástico. Tapa de alarma dispone de troquelado para componentes de detección. Dimemsiones aproximadas: Alto=1300 ancho=680 fondo=190-250. En el precio se incluye el conjunto de armario además de la BIE de 25 mm homologada. No se incluye en el precio extintores, pulsador, sirena ni cartelería.

| Medición | Uds. | Parcial |
|---|---|---|
| Parking |  |  |
| Pl baja | 3 | 3.00 |
| Pl piso | 3 | 3.00 |
| Total |  | 6 |

**26.02.07** ud Armario verti. superficie BIE+ Extintores + alarma
2 ud
Suministro e instalacion de armario modular vertical de alta calidad, preparado para montaje en superficie, para alojar BIE-25 + dos extintores + sirena + pulsador de alarma. Fabricado en chapa DC01 de espesor 1mm. Pintado en poliéster en polvo, color blanco. Puerta ciega. Bisagra tipo piano. Cerradura tipo resbalón fabricada en termoplástico. Tapa de alarma dispone de troquelado para componentes de detección. Dimemsiones aproximadas: Alto=1300 ancho=680 fondo=190-250. En el precio se incluye el conjunto de armario además de la BIE de 25 mm homologada con todos sus elementos, manguera abatible, manómetro y válvula, etc.. No se incluye en el precio extintores, pulsador, sirena ni cartelería. Incluidas ayudas de albañilería para su correcta colocación en superficie sobre cualquier tipo de cerramiento. Totalmente terminada, probada y en funcionamiento.
Marca/modelo: GRUPO DE INCENIDIOS o equivalente de 1ª calidad a aprobar por DF. No se admitirán modelos no acordes con la calidad del Proyecto.

| Medición | Uds. | Parcial |
|---|---|---|
| Parking | 2 | 2.00 |
| Pl. Baja |  |  |
| Pl. piso |  |  |
| Total |  | 2 |

**26.02.08** ud Extintor ABC 9 kg
20 ud
Extintor portátil de polvo químico ABC polivalente antibrasa, con presión incorporada, de eficacia 34A-233B-C, con 9 kg de agente extintor, con manómetro y manguera con boquilla difusora. Incluso soporte y accesorios de montaje.

| Medición | Uds. | Parcial |
|---|---|---|
| Parking | 3 | 3.00 |
| Pl. Baja | 7 | 7.00 |
| Pl. piso | 8 | 8.00 |
| Cubierta | 2 | 2.00 |
| Total |  | 20 |

**26.02.09** ud Extintor CO2 5kg
7 ud
Extintor portátil de nieve carbónica CO2, de eficacia 89B, con 5 kg de agente extintor, con manguera y trompa difusora. Incluso soporte y accesorios de montaje.

| Medición | Uds. | Parcial |
|---|---|---|
| Parking | 2 | 2.00 |
| Pl. Baja | 2 | 2.00 |
| Pl. piso | 1 | 1.00 |
| Cubierta | 2 | 2.00 |
| Total |  | 7 |

**26.02.10** u Exti porta polv ABC 25 kg (11/01/2022)
2 u
Suninistro y colocacion de extintor móvil permanentemente presurizado con agente extintor polvo polivalente ABC y 25 kg de capacidad con marcado CE, para la extinción de fuegos de tipo A, B y C con una eficacia 55A-480B-C, fabricado en acero y protegido exteriormente con pintura epoxi de color rojo, agente impulsor N2, válvula de disparo rápido, manómetro, válvula de comprobación de presión interna, manguera y chasis tubular soldado al extintor con ruedas, probado a 23 kg/cm2 de presión y para una temperatura de utilización de -20ºC/+60ºC, conforme a las especificaciones dispuestas en el Reglamento de Instalaciones de Protección contra Incendios, colocado, comprobado y en correcto funcionamiento según DB SI-4 del CTE.

| Medición | Uds. | Parcial |
|---|---|---|
| Previsión | 2 | 2.00 |
| Total |  | 2 |

**26.02.11** u Armr empbl / sup ch a p/exti polv alta calidad
9 u
Armario de alta calidad, fabricado en chapa de acero pintado en color rojo o blanco RAL, empotrable o de superficie, para extintor de polvo polivalente ABC de 6 Kg, con puerta ciega pintada en color rojo o blanco RAL, tirador de PVC, bisagra integrada con cierre de resbalón, precinto de seguridad y taladros en la parte posterior, totalmente instalado y colocado en pared, incluyendo ayudas de albañilería para su colocación y posteriores de pintura para remate.

| Medición | Uds. | Parcial |
|---|---|---|
| Parking |  |  |
| Pl. Baja | 4 | 4.00 |
| Pl. piso | 5 | 5.00 |
| Cubierta |  |  |
| Total |  | 9 |

### 26.03 SEÑALIZACIÓN

**26.03.01** ud Señalización de equipos contra incendios
64 ud
Placa de señalización de equipos contra incendios, de PVC fotoluminiscente, con categoría de fotoluminiscencia A según UNE 23035-4, de 210x210 mm. Incluso elementos de fijación.

| Medición | Uds. | Parcial |
|---|---|---|
| BIEs | 8 | 8.00 |
| Extintores | 29 | 29.00 |
| Pulsadores | 9 | 9.00 |
| Sirena | 8 | 8.00 |
| Previsión | 10 | 10.00 |
| Total |  | 64 |

**26.03.02** ud Señalización de medios de evacuación
32 ud
Placa de señalización de medios de evacuación, de PVC fotoluminiscente, con categoría de fotoluminiscencia A según UNE 23035-4, de 224x224 mm. Incluso elementos de fijación.

| Medición | Uds. | Parcial |
|---|---|---|
| Previsión | 32 | 32.00 |
| Total |  | 32 |

## Entidades
- 0418_01, C
- 0504_01, C
- Alava, C
- Albacete, C
- Alicante, C
- Almer¡a, C
- Asturias, C
- Avila, C
- Badajoz, C
- Baleares, C
- Barcelona, C
- Burgos, C
- Cantabria, C
- Castell¢n, C
- Castellón, C
- Ceuta, C
- Ciudad Rea, C
- Cuenca, C
- C ceres, C
- C diz, C
- C¢rdoba, C
- Gerona, C
- Granada, C
- Guadalajar, C
- Guipuzcoa, C
- Huelva, C
- Huesca, C
- Jaen, C
- La Coru¤a, C
- La Rioja, C
- Las Palmas, C
- Le¢n, C
- Lugo, C
- L‚rida, C
- Madrid, C
- Melilla, C
- Murcia, C
- M laga, C
- Navarra, C
- Orense, C
- Palencia, C
- Pontevedra, C
- Salamanca, C
- Segovia, C
- Sevilla, C
- Soria, C
- Tarragona, C
- Tenerife, C
- Teruel, C
- Toledo, C
- Valencia, C
- Valladolid, C
- Vizcaya, C
- Zamora, C
- Zaragoza, C
